# Imperméabilisation de toitures inclinées, avec des membranes en polyoléfines

- Propriété du fichier: CYPE Ingenieros S.A.
- Format: FIEBDC-3/2016
- Logiciel: Générateur de prix de la construction. CYPE Ingenieros, S.A.
- Date: 24/09/2024
- Zone géographique: Sénégal
- Devise: XOF
- Coûts indirects: 3 %
- Frais généraux: 13 %
- Bénéfice: 6 %
- TVA: 18 %

## E Enveloppe et finition extérieure

### EE Étanchéité: imperméabilisations

#### EEI Toitures inclinées

**EEI020** m² Imperméabilisation de toitures inclinées, avec des membranes en polyoléfines.
Imperméabilisation de toitures inclinées, avec une pente moyenne de 5%, avec membrane d'étanchéité, souple et hautement perméable à la vapeur d'eau, composée d'une feuille microporeuse en polypropylène, avec les deux faces revêtues de géotextile non tissé, de 0,45 mm d'épaisseur et 140 g/m², type monocouche, totalement adhérée au support avec du mortier-colle amélioré, C2 E, avec temps ouvert allongé.
Inclut: Application du mortier-colle. Mise en place de la géomembrane. Résolution des points singuliers.
Critère pour le métré: Surface du versant mesurée en grandeur réelle, selon documentation graphique du Projet.
Critère pour le mémoire: On mesurera, en grandeur réelle, la surface réellement exécutée selon les spécifications du Projet.

| Code | U | Désignation | Quantité | Prix | Montant |
|---|---|---|---|---|---|
| mt09mcm060a | kg | Mortier-colle amélioré, C2 TE S1, selon NF EN 12004, déformable, avec résistance au glissement et temps ouvert allongé, couleur grise, à base de ciment, granulats de granulométrie fine, résines synthétiques et additifs spéciaux, avec propriétés thixotropiques et à durcissement sans retrait. (matériau) | 2 | 602.23 | 1204.460 |
| mt15reg070d | m² | Membrane d'étanchéité, souple et hautement perméable à la vapeur d'eau, composée d'une feuille microporeuse en polypropylène, avec les deux faces revêtues de géotextile non tissé, de 0,45 mm d'épaisseur et 140 g/m², selon NF EN 13859-1, fournie en rouleaux de 50 m de longueur et 1,5 m de largeur. (matériau) | 1.1 | 1825.92 | 2008.512 |
| mo029 | h | Compagnon professionnel III/CP2 poseur de membranes d'étanchéité. (main-d'œuvre) | 0.12 | 1654.86 | 198.583 |
| mo067 | h | Ouvrier professionnel II/OP poseur de membranes d'étanchéité. (main-d'œuvre) | 0.12 | 972.98 | 116.758 |
| % | % | Frais de chantier des unités d'ouvrage | 2 % | 3528.313 | 70.566 |
|  |  | Coûts directs |  |  | 3598.879 |

Déchets:
- pose: mt09mcm060a; facteur de déchet 0.07
- pose: mt15reg070d; facteur de déchet 0.07

## Ressources

**mt09mcm060a** kg Mortier-colle amélioré
Données techniques: Coût énergétique 3.871 MJ; Émission de CO2 0.344 kg; Code CED 17 09 04; Masse de l'élément 1 kg; Volume 0.000667 m3
Déchets:
- emballage: re170203 Plastique. (composant de déchet); quantité 0.003 kg; Code CED 17 02 03; Masse de l'élément 1 kg; Volume 0.001667 m3

**mt15reg070d** m² Membrane d'étanchéité
Données techniques: Coût énergétique 15.335 MJ; Émission de CO2 0.523 kg; Code CED 17 06 04; Masse de l'élément 0.14 kg; Volume 0.000233 m3
Déchets:
- emballage: re170203 Plastique; quantité 0.024 kg
