# Volet en PVC

- Propriété du fichier: CYPE Ingenieros S.A.
- Format: FIEBDC-3/2016
- Logiciel: Générateur de prix de la construction. CYPE Ingenieros, S.A.
- Date: 02/10/2024
- Zone géographique: Sénégal
- Devise: XOF
- Coûts indirects: 3 %
- Frais généraux: 13 %
- Bénéfice: 6 %
- TVA: 18 %

## E Enveloppe et finition extérieure

### EF Fermetures et protections solaires

#### EFV Volets

**EFV060** U Volet en PVC.
Fenêtre en PVC, type à persiennes, un vantail battant, à lames fixes, 300x600 mm, finition blanc standard. Mise en place extérieure de fenêtre.
Inclut: Mise en place et fixation du cadre. Mise en place et fixation des éléments d'accroche. Mise en place du vantail.
Critère pour le métré: Nombre d'unités prévues, selon documentation graphique du Projet.
Critère pour le mémoire: On mesurera le nombre d'unités réellement exécutées selon les spécifications du Projet.

| Code | U | Désignation | Quantité | Prix | Montant |
|---|---|---|---|---|---|
| mt24dbc010aa | U | Fenêtre en PVC, type à persiennes, un vantail battant, à lames fixes, 300x600 mm, finition blanc standard; avec ferrures (charnières, serrures et poignées), visserie en acier inoxydable et éléments d'étanchéité. (matériau) | 1 | 83424.09 | 83424.090 |
| mt15sja100 | U | Cartouche de mastic de silicone neutre. (matériau) | 0.063 | 2737.95 | 172.491 |
| mo018 | h | Compagnon professionnel III/CP2 menuisier PVC et métal. (main-d'œuvre) | 1.202 | 1705.96 | 2050.564 |
| mo059 | h | Ouvrier professionnel II/OP menuisier PVC et métal. (main-d'œuvre) | 0.601 | 991.93 | 596.150 |
| % | % | Frais de chantier des unités d'ouvrage | 2 % | 86243.295 | 1724.866 |
|  |  | Coûts directs |  |  | 87968.161 |

Déchets:
- pose: mt15sja100 Cartouche de mastic de silicone neutre; facteur de déchet 0.06

## Ressources

**mt24dbc010aa** U Fenêtre en PVC, type à persiennes
Données techniques: Coût énergétique 144.602 MJ; Émission de CO2 14.505 kg
Déchets:
- emballage: re170203 Plastique. (composant de déchet); quantité 0.104 kg; Code CED 17 02 03; Masse de l'élément 1 kg; Volume 0.001667 m3
- emballage: re170604 Matériaux d'isolation distincts de ceux spécifiés dans les codes 17 06 01 et 17 06 03. (composant de déchet); quantité 0.023 kg; Code CED 17 06 04; Masse de l'élément 1 kg; Volume 0.001667 m3

**mt15sja100** U Cartouche de mastic de silicone neutre
Données techniques: Coût énergétique 87.088 MJ; Émission de CO2 3.667 kg; Code CED 17 09 04; Masse de l'élément 0.45 kg; Volume 0.0003 m3
Déchets:
- emballage: re170203 Plastique; quantité 0.1 kg
