# Fenêtre de toit

- Propriété du fichier: CYPE Ingenieros S.A.
- Format: FIEBDC-3/2016
- Logiciel: Générateur de prix de la construction. CYPE Ingenieros, S.A.
- Date: 02/10/2024
- Zone géographique: Sénégal
- Devise: XOF
- Coûts indirects: 3 %
- Frais généraux: 13 %
- Bénéfice: 6 %
- TVA: 18 %

## E Enveloppe et finition extérieure

### EM Menuiseries extérieures

#### EMF Fenêtres de toit

**EMF010** U Fenêtre de toit.
Fenêtre de toit, avec ouverture tournante à actionnement manuel à l'aide d'une barre de manoeuvre, de 55x70 cm, réalisée en bois lamellé-collé de pin nordique, finition avec vernis transparent, avec double vitrage à faible émissivité (vitrage intérieur Float de 4 mm à faible émissivité, lame d'air remplie de gaz argon de 16 mm et vitrage extérieur trempé de 4 mm à faible émissivité), sur un toit de profil ondulé en tuile, en fibrociment ou en matériaux similaires, avec des pentes de 15° à 90°, avec cadre d'étanchéité en aluminium.
Inclut: Implantation. Présentation, aplomb et nivellement du cadre. Vissage des éléments de fixation du cadre. Scellement des joints périphériques. Mise en place d'un couvre-joints. Mise en place des accessoires.
Critère pour le métré: Nombre d'unités prévues, selon documentation graphique du Projet.
Critère pour le mémoire: On mesurera le nombre d'unités réellement exécutées selon les spécifications du Projet.

| Code | U | Désignation | Quantité | Prix | Montant |
|---|---|---|---|---|---|
| mt22vtg010aa | U | Fenêtre de toit, avec ouverture tournante à actionnement manuel à l'aide d'une barre de manoeuvre, de 55x70 cm, réalisée en bois lamellé-collé de pin nordique, finition avec vernis transparent, avec double vitrage à faible émissivité (vitrage intérieur Float de 4 mm à faible émissivité, lame d'air remplie de gaz argon de 16 mm et vitrage extérieur trempé de 4 mm à faible émissivité). (matériau) | 1 | 233357.45 | 233357.450 |
| mt22vtw005aba | U | Cadre d'étanchéité en aluminium pour fenêtre de toit, de 55x70 cm, couleur grise, pour toit de profil ondulé en tuile, en fibrociment ou en matériaux similaires avec pente supérieure à 15°, précadre isolant BDX 0000 et membrane imperméable périmétrique BFX 1000. (matériau) | 1 | 104365.81 | 104365.810 |
| mo011 | h | Compagnon professionnel III/CP2 monteur. (main-d'œuvre) | 1.081 | 1730.31 | 1870.465 |
| mo080 | h | Ouvrier professionnel II/OP monteur. (main-d'œuvre) | 0.541 | 990.05 | 535.617 |
| % | % | Frais de chantier des unités d'ouvrage | 2 % | 340129.342 | 6802.587 |
|  |  | Coûts directs |  |  | 346931.929 |

Déchets:
- pose: mt22vtw005aba; facteur de déchet 0.024

## Ressources

**mt22vtg010aa** U Fenêtre de toit
Données techniques: Coût énergétique 509.876 MJ; Émission de CO2 -6.415 kg
Déchets:
- emballage: re170203 Plastique. (composant de déchet); quantité 0.111 kg; Code CED 17 02 03; Masse de l'élément 1 kg; Volume 0.001667 m3
- emballage: re170604 Matériaux d'isolation distincts de ceux spécifiés dans les codes 17 06 01 et 17 06 03. (composant de déchet); quantité 0.024 kg; Code CED 17 06 04; Masse de l'élément 1 kg; Volume 0.001667 m3

**mt22vtw005aba** U Cadre d'étanchéité en aluminium pour fenêtre de toit
Données techniques: Coût énergétique 12.866 MJ; Émission de CO2 0.928 kg; Code CED 17 04 02; Masse de l'élément 0.108 kg; Volume 0.000072 m3
Déchets:
- emballage: re170203 Plastique; quantité 0.008 kg
