# Suppression d'un enduit traditionnel à la chaux ou d'un stuc de parement extérieur

- Propriété du fichier: CYPE Ingenieros S.A.
- Format: FIEBDC-3/2016
- Logiciel: Générateur de prix de la construction. CYPE Ingenieros, S.A.
- Date: 29/08/2025
- Zone géographique: Sénégal
- Devise: XOF
- Coûts indirects: 3 %
- Frais généraux: 13 %
- Bénéfice: 6 %
- TVA: 18 %

## E Enveloppe et finition extérieure

### EN Enduits traditionnels et stucs

#### END Démolition

**END020** m² Suppression d'un enduit traditionnel à la chaux ou d'un stuc de parement extérieur.
Suppression d'un enduit traditionnel à la chaux ou d'un stuc de chaux et de son sous-enduit de ciment, appliqué sur un parement vertical extérieur de jusqu'à 3 m de hauteur, avec moyens manuels, sans détériorer la surface support, qui restera à découvert et prête à recevoir un futur revêtement, et chargement manuel dans le camion ou la benne.
Inclut: Suppression du revêtement. Retrait et stockage des décombres. Nettoyage des restes d'ouvrage. Chargement manuel des décombres dans le camion ou la benne.
Critère pour le métré: Surface mesurée selon documentation graphique du Projet.
Critère pour le mémoire: On mesurera la surface réellement démolie selon les spécifications du Projet.

| Code | U | Désignation | Quantité | Prix | Montant |
|---|---|---|---|---|---|
| mo113 | h | Ouvrier d'exécution I/OE1 construction. (main-d'œuvre) | 0.727 | 993.55 | 722.311 |
| % | % | Frais de chantier des unités d'ouvrage | 2 % | 722.311 | 14.446 |
|  |  | Coûts directs |  |  | 736.757 |

Déchets:
- démolition: ruo170101 Béton (bétons, mortiers et préfabriqués). (composant de déchet); quantité 19 kg; Code CED 17 01 01; Masse de l'élément 1 kg; Volume 0.000667 m3
