# Point singulier pour toiture inclinée métallique

- Propriété du fichier: CYPE Ingenieros S.A.
- Format: FIEBDC-3/2016
- Logiciel: Générateur de prix de la construction. CYPE Ingenieros, S.A.
- Date: 15/04/2024
- Zone géographique: Sénégal
- Devise: XOF
- Coûts indirects: 3 %
- Frais généraux: 13 %
- Bénéfice: 6 %
- TVA: 18 %

## E Enveloppe et finition extérieure

### EU Couvertures de toitures inclinées

#### EUL Bacs acier et panneaux sandwich

**EUL020** m Point singulier pour toiture inclinée métallique.
Gouttière intérieure pour toiture inclinée avec une pente supérieure à 10%, avec tôle pliée en acier galvanisé, de 1,0 mm d'épaisseur, 80 cm de développement et 4 plis. Comprend les accessoires de fixation des pièces aux plaques et le mastic de base neutre monocomposante, pour le scellement des joints.
Inclut: Implantation et mise en place de la finition. Fixation mécanique.
Critère pour le métré: Longueur mesurée selon documentation graphique du Projet, augmentée de 5 cm de chaque côté.
Critère pour le mémoire: On mesurera la longueur réellement exécutée selon les spécifications du Projet, y compris les appuis.

| Code | U | Désignation | Quantité | Prix | Montant |
|---|---|---|---|---|---|
| mt12www030ccE | m | Tôle pliée en acier galvanisé, de 1 mm d'épaisseur, 80 cm de développement et 4 plis, pour gouttière intérieure. (matériau) | 1.07 | 10700.72 | 11449.770 |
| mt13ccg030d | U | Vis autoformeuse de 6,5x130 mm d'acier galvanisé, avec rondelle. (matériau) | 8 | 304.68 | 2437.440 |
| mt21vva011 | l | Mastic de base neutre monocomposante, pour le scellement des joints; à appliquer au pistolet. (matériau) | 0.025 | 12371.23 | 309.281 |
| mo051 | h | Compagnon professionnel III/CP2 monteur de parois industrielles. (main-d'œuvre) | 0.421 | 1700.48 | 715.902 |
| mo098 | h | Ouvrier professionnel II/OP monteur de parois industrielles. (main-d'œuvre) | 0.21 | 972.98 | 204.326 |
| % | % | Frais de chantier des unités d'ouvrage | 2 % | 15116.719 | 302.334 |
|  |  | Coûts directs |  |  | 15419.053 |

Déchets:
- pose: mt13ccg030d Vis autoformeuse de 6,5x130 mm d'acier galvanisé, avec rondelle; facteur de déchet 0.0041129

## Ressources

**mt13ccg030d** U Vis autoformeuse de 6,5x130 mm d'acier galvanisé, avec rondelle
Données techniques: Coût énergétique 0.642 MJ; Émission de CO2 0.065 kg; Code CED 17 04 05; Masse de l'élément 0.0248 kg; Volume 0.000012 m3
Déchets:
- emballage: re150101 Emballages en papier et en carton. (composant de déchet); quantité 0.001 kg; Code CED 15 01 01; Masse de l'élément 1 kg; Volume 0.001333 m3
