# Couche de protection sur une toiture inclinée, végétalisée extensive

- Propriété du fichier: CYPE Ingenieros S.A.
- Format: FIEBDC-3/2016
- Logiciel: Générateur de prix de la construction. CYPE Ingenieros, S.A.
- Date: 24/09/2024
- Zone géographique: Sénégal
- Devise: XOF
- Coûts indirects: 3 %
- Frais généraux: 13 %
- Bénéfice: 6 %
- TVA: 18 %

## E Enveloppe et finition extérieure

### EU Couvertures de toitures inclinées

#### EUX Couches de finition

**EUX010** m² Couche de protection sur une toiture inclinée, végétalisée extensive.
Couche de protection sur une toiture inclinée, végétalisée extensive (écologique), avec une pente moyenne de 5%, avec substrat, composé de céramique sélectionnée triturée, roche volcanique ou sable de silice et d'autres éléments végétaux; avec pH de 8, de 80 mm d'épaisseur et plantes avec souche plate, avec au moins 4 espèces distinctes de sédum.
Inclut: Extension du substrat. Mise en place de la végétation. Remplissage de l'espace entre le bord de la toiture et la végétation avec des galets.
Critère pour le métré: Surface du versant mesurée en grandeur réelle, selon documentation graphique du Projet.
Critère pour le mémoire: On mesurera, en grandeur réelle, la surface réellement exécutée selon les spécifications du Projet.

| Code | U | Désignation | Quantité | Prix | Montant |
|---|---|---|---|---|---|
| mt48sap010a | m³ | Substrat, composé de céramique sélectionnée triturée, roche volcanique ou sable de silice et d'autres éléments végétaux; avec pH de 8, fourni en sacs Big Bag, pour toitures végétalisées. (matériau) | 0.092 | 50775.01 | 4671.301 |
| mt48tsp010a | m² | Plantes avec souche plate, fournies en palettes de 40 pièces avec au moins 4 espèces distinctes de sédum, pour toitures végétalisées. (matériau) | 1.03 | 3645.11 | 3754.463 |
| mo040 | h | Compagnon professionnel III/CP2 jardinier. (main-d'œuvre) | 0.241 | 1654.86 | 398.821 |
| mo086 | h | Ouvrier professionnel II/OP jardinier. (main-d'œuvre) | 0.241 | 972.98 | 234.488 |
| % | % | Frais de chantier des unités d'ouvrage | 2 % | 9059.073 | 181.181 |
|  |  | Coûts directs |  |  | 9240.254 |

Déchets:
- pose: mt48sap010a; facteur de déchet 0.003
- pose: mt48tsp010a; facteur de déchet 0.02

## Ressources

**mt48sap010a** m³ Substrat, composé de céramique sélectionnée triturée
Données techniques: Coût énergétique 31264.838 MJ; Émission de CO2 -593.970 kg; Code CED 01 04 08; Masse de l'élément 1950 kg; Volume 1.3 m3

**mt48tsp010a** m² Plantes avec souche plate
Données techniques: Coût énergétique 402.000 MJ; Émission de CO2 -10.431 kg; Code CED 20 02 01; Masse de l'élément 13.4 kg; Volume 0.008933 m3
