# Main courante en bois

- Propriété du fichier: CYPE Ingenieros S.A.
- Format: FIEBDC-3/2016
- Logiciel: Générateur de prix de la construction. CYPE Ingenieros, S.A.
- Date: 29/08/2025
- Zone géographique: Sénégal
- Devise: XOF
- Coûts indirects: 3 %
- Frais généraux: 13 %
- Bénéfice: 6 %
- TVA: 18 %

## F Aménagements et finitions

### FG Garde-corps et mains courantes

#### FGS Mains courantes d'escaliers

**FGS020** m Main courante en bois.
Main courante droite en bois de pin, de 65x70 mm de section, avec vernissage en atelier avec vernis synthétique avec finition brillante, avec supports métalliques fixés au parement via ancrage mécanique avec chevilles en nylon et vis en acier galvanisé. Comprend l'implantation des supports, la fixation des supports sur le parement et la fixation de la main courante sur les supports. Élaborée en atelier et montée in situ.
Inclut: Implantation des supports. Fixation des supports au parement. Fixation de la main courante aux supports.
Critère pour le métré: Longueur mesurée aux axes, selon documentation graphique du Projet.
Critère pour le mémoire: On mesurera, aux axes, la longueur réellement exécutée selon les spécifications du Projet.

| Code | U | Désignation | Quantité | Prix | Montant |
|---|---|---|---|---|---|
| mt26aaa033a | U | Ancrage mécanique avec cheville en nylon et vis en acier galvanisé, à tête fraisée. (matériau) | 2 | 253.68 | 507.360 |
| mt22dpa010aa | m | Main courante droite en bois de pin, de 65x70 mm de section, avec vernissage en atelier, avec vernis de polyuréthane, finition brillante, avec supports métalliques pour fixation au parement. (matériau) | 1 | 17162.49 | 17162.490 |
| mo017 | h | Compagnon professionnel III/CP2 menuisier bois. (main-d'œuvre) | 0.24 | 1783.57 | 428.057 |
| mo058 | h | Ouvrier professionnel II/OP menuisier bois. (main-d'œuvre) | 0.24 | 1039.98 | 249.595 |
| % | % | Frais de chantier des unités d'ouvrage | 2 % | 18347.502 | 366.950 |
|  |  | Coûts directs |  |  | 18714.452 |

Déchets:
- pose: mt26aaa033a Ancrage mécanique avec cheville en nylon et vis en acier galvanisé, à tête fraisée; facteur de déchet 0.00430435
- pose: mt22dpa010aa; facteur de déchet 0.00276473

## Ressources

**mt26aaa033a** U Ancrage mécanique avec cheville en nylon et vis en acier galvanisé, à tête fraisée
Données techniques: Coût énergétique 1.599 MJ; Émission de CO2 0.133 kg; Code CED 17 04 05; Masse de l'élément 0.046 kg; Volume 0.000022 m3
Déchets:
- emballage: re150101 Emballages en papier et en carton. (composant de déchet); quantité 0.001 kg; Code CED 15 01 01; Masse de l'élément 1 kg; Volume 0.001333 m3

**mt22dpa010aa** m Main courante droite en bois de pin
Données techniques: Coût énergétique 104.015 MJ; Émission de CO2 2.383 kg; Code CED 17 02 01; Masse de l'élément 2.58 kg; Volume 0.002345 m3
Déchets:
- emballage: re170203 Plastique. (composant de déchet); quantité 0.002 kg; Code CED 17 02 03; Masse de l'élément 1 kg; Volume 0.001667 m3
