# Angle en plâtre de lumière indirecte, pour la décoration périmétrique des plafonds

- Propriété du fichier: CYPE Ingenieros S.A.
- Format: FIEBDC-3/2016
- Logiciel: Générateur de prix de la construction. CYPE Ingenieros, S.A.
- Date: 15/04/2024
- Zone géographique: Sénégal
- Devise: XOF
- Coûts indirects: 3 %
- Frais généraux: 13 %
- Bénéfice: 6 %
- TVA: 18 %

## F Aménagements et finitions

### FL Revêtements de plafonds

#### FLM Moulures en plâtre

**FLM090** U Angle en plâtre de lumière indirecte, pour la décoration périmétrique des plafonds.
Angle concave en plâtre pour corniche plate en plâtre de lumière indirecte, 10 cm de hauteur, 27,5 cm de diamètre de la circonférence intérieure, 61,5 cm de largeur totale et 20,5 cm de rayon, pour la décoration périmétrique des plafonds, placé avec colle pour plâtre. Comprend les accessoires de fixation.
Inclut: Implantation de la pièce. Humectage de la base de fixation. Extension de la colle. Mise en place et jointoiement de la pièce. Révision des rencontres entre pièces.
Critère pour le métré: Nombre d'unités prévues, selon documentation graphique du Projet.
Critère pour le mémoire: On mesurera le nombre d'unités réellement mises en place selon les spécifications du Projet.

| Code | U | Désignation | Quantité | Prix | Montant |
|---|---|---|---|---|---|
| mt12rea095a | U | Angle concave en plâtre pour corniche plate en plâtre de lumière indirecte, 10 cm de hauteur, 27,5 cm de diamètre de la circonférence intérieure, 61,5 cm de largeur totale et 20,5 cm de rayon. (matériau) | 1.05 | 12727.79 | 13364.180 |
| mt09eyc030 | kg | Colle pour plâtre. (matériau) | 0.11 | 254.15 | 27.957 |
| mo035 | h | Compagnon professionnel III/CP2 poseur de faux plafonds en dalles et de moulures. (main-d'œuvre) | 0.18 | 1654.86 | 297.875 |
| % | % | Frais de chantier des unités d'ouvrage | 2 % | 13690.012 | 273.800 |
|  |  | Coûts directs |  |  | 13963.812 |

Déchets:
- pose: mt12rea095a; facteur de déchet 0.0053

## Ressources

**mt12rea095a** U Angle concave en plâtre pour corniche plate en plâtre de lumière indirecte
Données techniques: Coût énergétique 4.926 MJ; Émission de CO2 0.220 kg; Code CED 17 08 02; Masse de l'élément 1.4 kg; Volume 0.0014 m3
Déchets:
- emballage: re170203 Plastique. (composant de déchet); quantité 0.002 kg; Code CED 17 02 03; Masse de l'élément 1 kg; Volume 0.001667 m3
