# Carrelage mural en grès émaillé. Pose en couche épaisse

- Propriété du fichier: CYPE Ingenieros S.A.
- Format: FIEBDC-3/2016
- Logiciel: Générateur de prix de la construction. CYPE Ingenieros, S.A.
- Date: 15/04/2024
- Zone géographique: Sénégal
- Devise: XOF
- Coûts indirects: 3 %
- Frais généraux: 13 %
- Bénéfice: 6 %
- TVA: 18 %

## F Aménagements et finitions

### FM Revêtements de murs

#### FMC Carrelage

**FMC010** m² Carrelage mural en grès émaillé. Pose en couche épaisse.
Carrelage mural avec des pièces en grès émaillé, de 200x200 mm, gamme moyenne, capacité d'absorption en eau E<3%, groupe BIb, selon NF EN 14411. SUPPORT: parement en maçonnerie, vertical, jusqu'à 3 m de hauteur. POSE: en couche épaisse avec du mortier de ciment M-5, JOINTOIEMENT: avec du mortier de joints cémenteux amélioré, avec absorption d'eau réduite et résistance élevée à l'abrasion type CG 2 W A, couleur blanche, dans des joints de 3 mm d'épaisseur. Comprend les croisillons en PVC.
Inclut: Préparation de la surface support. Implantation des niveaux, de la disposition des pièces et des joints. Découpe et rainurage des pièces. Préparation et application du matériau de mise en place. Réalisation de joints de mouvement. Mise en place des pièces. Jointoiement. Finition et nettoyage final.
Critère pour le métré: Surface mesurée selon documentation graphique du Projet, en déduisant les ouvertures de surface supérieure à 3 m². Le métré par casses et découpes n'a pas été augmenté, puisque 5% de pièces de plus ont été considérées dans la décomposition.
Critère pour le mémoire: On mesurera la surface réellement exécutée selon les spécifications du Projet, en déduisant les ouvertures de surface supérieure à 3 m².

| Code | U | Désignation | Quantité | Prix | Montant |
|---|---|---|---|---|---|
| mt09mor010c | m³ | Mortier de ciment CEM II/B-P 32,5 N type M-5, confectionné sur site avec 250 kg/m³ de ciment et une proportion en volume 1/6. (matériau) | 0.03 | 83724.45 | 2511.734 |
| mt19abe100adb | m² | Pièces en grès émaillé, de 200x200 mm, gamme moyenne, capacité d'absorption en eau E<3%, groupe BIb, selon NF EN 14411. (matériau) | 1.05 | 13453.39 | 14126.060 |
| mt09mcp020lE | kg | Mortier de joints cémenteux amélioré, avec absorption d'eau réduite et résistance élevée à l'abrasion, type CG2 W A, selon NF EN 13888, couleur blanche, pour joints de 2 à 15 mm, à base de ciment à haute résistance, granulats sélectionnés, additifs spéciaux et pigments, avec effet antimoisissure et effet préventif des efflorescences, hydrofugeant, spécial pour le jointoiement de tout type de pièces céramiques et pierres naturelles dans les zones de prolifération de micro-organismes. (matériau) | 0.25 | 1037.52 | 259.380 |
| mt18acc100a | U | Kit de croisillons en PVC pour garantir une épaisseur des joints entre les pièces entre 1 et 20 mm, pour carrelage mural et au sol. (matériau) | 0.35 | 2101.27 | 735.445 |
| mo024 | h | Compagnon professionnel III/CP2 carreleur en revêtements muraux. (main-d'œuvre) | 0.529 | 1654.86 | 875.421 |
| mo062 | h | Ouvrier professionnel II/OP carreleur en revêtements muraux. (main-d'œuvre) | 0.264 | 972.98 | 256.867 |
| % | % | Frais de chantier des unités d'ouvrage | 2 % | 18764.907 | 375.298 |
|  |  | Coûts directs |  |  | 19140.205 |

Déchets:
- pose: mt09mor010c; facteur de déchet 0.0036
- pose: mt19abe100adb Pièces en grès émaillé, de 200x200 mm, gamme moyenne, capacité d'absorption en eau E<3%, groupe BIb, selon NF EN 14411; facteur de déchet 0.0352714
- pose: mt09mcp020lE; facteur de déchet 0.07

## Ressources

**mt09mor010c** m³ Mortier de ciment CEM II/B-P 32,5 N type M-5
Données techniques: Coût énergétique 3724.000 MJ; Émission de CO2 323.000 kg; Code CED 17 01 01; Masse de l'élément 1900 kg; Volume 1.266667 m3

**mt19abe100adb** m² Pièces en grès émaillé, de 200x200 mm, gamme moyenne, capacité d'absorption en eau E<3%, groupe BIb, selon NF EN 14411
Données techniques: Coût énergétique 136.228 MJ; Émission de CO2 6.667 kg; Code CED 17 01 03; Masse de l'élément 11.5 kg; Volume 0.0092 m3
Déchets:
- emballage: re150101 Emballages en papier et en carton. (composant de déchet); quantité 0.183 kg; Code CED 15 01 01; Masse de l'élément 1 kg; Volume 0.001333 m3
- emballage: re170201 Bois. (composant de déchet); quantité 0.023 kg; Code CED 17 02 01; Masse de l'élément 1 kg; Volume 0.000909 m3

**mt09mcp020lE** kg Mortier de joints cémenteux amélioré
Données techniques: Coût énergétique 7.725 MJ; Émission de CO2 0.576 kg; Code CED 17 09 04; Masse de l'élément 1 kg; Volume 0.000667 m3
Déchets:
- emballage: re150101 Emballages en papier et en carton; quantité 0.02 kg
- emballage: re170201 Bois; quantité 0.005 kg
- emballage: re170203 Plastique. (composant de déchet); quantité 0.008 kg; Code CED 17 02 03; Masse de l'élément 1 kg; Volume 0.001667 m3
