# Émail synthétique pour bois

- Propriété du fichier: CYPE Ingenieros S.A.
- Format: FIEBDC-3/2016
- Logiciel: Générateur de prix de la construction. CYPE Ingenieros, S.A.
- Date: 02/10/2024
- Zone géographique: Sénégal
- Devise: XOF
- Coûts indirects: 3 %
- Frais généraux: 13 %
- Bénéfice: 6 %
- TVA: 18 %

## F Aménagements et finitions

### FP Peintures

#### FPB Spéciales bois

**FPB080** m² Émail synthétique pour bois.
Application manuelle de deux couches d'émail synthétique brillante pour intérieur, couleur blanche, diluées dans 5% à 15% de diluant, (rendement: 0,067 l/m² chaque couche); application préalable d'une couche d'impression étanche pour intérieur et extérieur, formulée avec résines alkydes et pigments sélectionnés, couleur blanche, à appliquer à la brosse, au rouleau ou au pistolet, (rendement: 0,113 l/m²), sur surface de rampes d'appui ou mains-courantes en bois, à l'intérieur.
Critère d'évaluation économique: Le prix comprend la protection des éléments du contour qui pourraient être affectés pendant les travaux, mais il ne comprend pas la préparation du support.
Inclut: Application d'une couche de fond. Application de deux couches de finition.
Critère pour le métré: Surface mesurée selon documentation graphique du Projet, sans décompter les ouvertures, en considérant la surface qu'ils renferment, définie par ses dimensions maximales, sur une seule face.
Critère pour le mémoire: On mesurera la surface réellement exécutée selon les spécifications du Projet, sur une seule face, en considérant la surface qu'ils renferment, définie par ses dimensions maximales.

| Code | U | Désignation | Quantité | Prix | Montant |
|---|---|---|---|---|---|
| mt27plj010a | l | Impression étanche pour intérieur et extérieur, formulée avec résines alkydes et pigments sélectionnés, couleur blanche, à appliquer à la brosse, au rouleau ou au pistolet, avec un contenu de substances organiques volatiles (VOC) < 350 g/l, à appliquer à la brosse, au rouleau ou au pistolet. (matériau) | 0.113 | 13745.74 | 1553.269 |
| mt27ess120a | l | Émail synthétique brillante pour intérieur, à base de résines alkydes et pigments, exempt de plomb, couleur blanche, appliqué à la brosse, au rouleau ou au pistolet, avec un contenu de substances organiques volatiles (VOC) < 300 g/l, Euroclasse B-s1, d0 de réaction au feu, selon NF EN 13501-1, à appliquer à la brosse, au rouleau ou au pistolet. (matériau) | 0.134 | 20342.85 | 2725.942 |
| mt27lni004 | l | Diluante, à base d'un mélange d'hydrocarbures aliphatiques. (matériau) | 0.013 | 3164.91 | 41.144 |
| mo038 | h | Compagnon professionnel III/CP2 peintre. (main-d'œuvre) | 0.312 | 1683.89 | 525.374 |
| mo076 | h | Ouvrier professionnel II/OP peintre. (main-d'œuvre) | 0.06 | 990.05 | 59.403 |
| % | % | Frais de chantier des unités d'ouvrage | 2 % | 4905.132 | 98.103 |
|  |  | Coûts directs |  |  | 5003.235 |

Déchets:
- pose: mt27plj010a; facteur de déchet 0.03
- pose: mt27ess120a; facteur de déchet 0.0275

## Ressources

**mt27plj010a** l Impression étanche pour intérieur et extérieur
Données techniques: Coût énergétique 105.769 MJ; Émission de CO2 4.071 kg; Code CED 17 09 04; Masse de l'élément 1.36 kg; Volume 0.000907 m3
Déchets:
- emballage: re150104 Emballages métalliques. (composant de déchet); quantité 0.064 kg; Code CED 15 01 04; Masse de l'élément 1 kg; Volume 0.001667 m3

**mt27ess120a** l Émail synthétique brillante pour intérieur
Données techniques: Coût énergétique 49.114 MJ; Émission de CO2 2.592 kg; Code CED 08 01 11; Masse de l'élément 1.1 kg; Volume 0.001222 m3
Déchets:
- emballage: re150104 Emballages métalliques; quantité 0.057 kg
