# Émail résistant aux températures élevées, pour radiateurs

- Propriété du fichier: CYPE Ingenieros S.A.
- Format: FIEBDC-3/2016
- Logiciel: Générateur de prix de la construction. CYPE Ingenieros, S.A.
- Date: 02/10/2024
- Zone géographique: Sénégal
- Devise: XOF
- Coûts indirects: 3 %
- Frais généraux: 13 %
- Bénéfice: 6 %
- TVA: 18 %

## F Aménagements et finitions

### FP Peintures

#### FPE Spéciales métal

**FPE150** U Émail résistant aux températures élevées, pour radiateurs.
Application manuelle de deux couches d'émail synthétique résistant aux hautes températures, couleur blanche, finition satinée; application préalable de deux couches d'impression synthétique antioxydante à séchage rapide, à base de résines alkydes, couleur blanche, finition mat, sur un radiateur à 6 éléments, en fer ou en acier.
Critère d'évaluation économique: Le prix comprend la protection des éléments du contour qui pourraient être affectés pendant les travaux et la résolution des points singuliers.
Inclut: Préparation et nettoyage de la surface support. Application de deux couches d'impression. Application de deux couches de finition.
Critère pour le métré: Nombre d'unités prévues, selon documentation graphique du Projet.
Critère pour le mémoire: On mesurera le nombre d'unités réellement exécutées selon les spécifications du Projet.

| Code | U | Désignation | Quantité | Prix | Montant |
|---|---|---|---|---|---|
| mt27pfi140a | l | Impression synthétique antioxydante à séchage rapide, couleur blanche, finition mat, à base de résines alkydes et pigments antioxydants, de résistance à la corrosion élevée, à appliquer à la brosse ou au pistolet. (matériau) | 0.07 | 9545.65 | 668.196 |
| mt27pac010a | l | Émail synthétique résistant aux hautes températures, couleur blanche, finition satinée, à base de résines alkydes et pigments, exempt de plomb, avec haute résistance aux agents atmosphériques, à appliquer à la brosse, au rouleau ou au pistolet sur surfaces en fer ou en acier soumises à des températures allant jusqu'à 80°C. (matériau) | 0.047 | 21977.97 | 1032.965 |
| mo038 | h | Compagnon professionnel III/CP2 peintre. (main-d'œuvre) | 0.274 | 1683.89 | 461.386 |
| mo076 | h | Ouvrier professionnel II/OP peintre. (main-d'œuvre) | 0.025 | 990.05 | 24.751 |
| % | % | Frais de chantier des unités d'ouvrage | 2 % | 2187.298 | 43.746 |
|  |  | Coûts directs |  |  | 2231.044 |

Déchets:
- pose: mt27pfi140a; facteur de déchet 0.0307566
- pose: mt27pac010a; facteur de déchet 0.0275

## Ressources

**mt27pfi140a** l Impression synthétique antioxydante à séchage rapide
Données techniques: Coût énergétique 126.005 MJ; Émission de CO2 4.788 kg; Code CED 17 09 04; Masse de l'élément 1.45 kg; Volume 0.000967 m3
Déchets:
- emballage: re150104 Emballages métalliques. (composant de déchet); quantité 0.063 kg; Code CED 15 01 04; Masse de l'élément 1 kg; Volume 0.001667 m3

**mt27pac010a** l Émail synthétique résistant aux hautes températures
Données techniques: Coût énergétique 65.888 MJ; Émission de CO2 3.477 kg; Code CED 08 01 11; Masse de l'élément 1.48 kg; Volume 0.001644 m3
Déchets:
- emballage: re150104 Emballages métalliques; quantité 0.057 kg
