# Bande autoadhésive, antidérapante. Mise en place sur la marche

- Propriété du fichier: CYPE Ingenieros S.A.
- Format: FIEBDC-3/2016
- Logiciel: Générateur de prix de la construction. CYPE Ingenieros, S.A.
- Date: 15/04/2024
- Zone géographique: Sénégal
- Devise: XOF
- Coûts indirects: 3 %
- Frais généraux: 13 %
- Bénéfice: 6 %
- TVA: 18 %

## F Aménagements et finitions

### FR Protections

#### FRE Protections d'escaliers

**FRE020** m Bande autoadhésive, antidérapante. Mise en place sur la marche.
Bande autoadhésive, antidérapante, de 25 mm de largeur, couleur noire. Mise en place sur la marche.
Inclut: Préparation et nettoyage de la surface support. Implantation. Mise en place de l'élément.
Critère pour le métré: Longueur mesurée selon documentation graphique du Projet.
Critère pour le mémoire: On mesurera la longueur réellement exécutée selon les spécifications du Projet.

| Code | U | Désignation | Quantité | Prix | Montant |
|---|---|---|---|---|---|
| mt53pdi200a | m | Bande autoadhésive, antidérapante, de 25 mm de largeur, couleur noire, à placer sur la marche, pour usage intérieur et extérieur. (matériau) | 1 | 1532.18 | 1532.180 |
| mo080 | h | Ouvrier professionnel II/OP monteur. (main-d'œuvre) | 0.024 | 972.98 | 23.352 |
| % | % | Frais de chantier des unités d'ouvrage | 2 % | 1555.532 | 31.111 |
|  |  | Coûts directs |  |  | 1586.643 |
