# Marches d'escalier

- Propriété du fichier: CYPE Ingenieros S.A.
- Format: FIEBDC-3/2016
- Logiciel: Générateur de prix de la construction. CYPE Ingenieros, S.A.
- Date: 02/10/2024
- Zone géographique: Sénégal
- Devise: XOF
- Coûts indirects: 3 %
- Frais généraux: 13 %
- Bénéfice: 6 %
- TVA: 18 %

## G Structure et gros oeuvre

### GE Passerelles et escaliers

#### GEI Brique

**GEI010** m Marches d'escalier.
Marches d'escalier avec brique creuse en terre cuite, pose avec du mortier de ciment, confectionné sur chantier, dosage 1:6, sur la paillasse ou la voûte d'escalier, en tant que base pour la mise en place postérieure de la finition des marches.
Inclut: Implantation et tracé des marches sur les murs. Tension du cordeau entre la première et la dernière marche. Nettoyage et humectage de la dalle. Réalisation des marches.
Critère pour le métré: Longueur de l'arête formée par la marche et la contremarche, mesurée selon documentation graphique du Projet.
Critère pour le mémoire: On mesurera, dans l'arête d'intersection entre la marque et la contremarche, la longueur réellement exécutée selon les spécifications du Projet.

| Code | U | Désignation | Quantité | Prix | Montant |
|---|---|---|---|---|---|
| mt04lcc010b | U | Brique creuse en terre cuite (tochana), à revêtir, 29x14x7 cm, pour utilisation en maçonnerie protégée (pièce en P), densité 805 kg/m³, selon NF EN 771-1. (matériau) | 16 | 224.43 | 3590.880 |
| mt08aaa010a | m³ | Eau. (matériau) | 0.006 | 1094.14 | 6.565 |
| mt01arg005a | t | Sable de carrière, pour mortier confectionné sur le chantier. (matériau) | 0.016 | 11700.96 | 187.215 |
| mt08cem000a | kg | Ciment gris en sacs. (matériau) | 2.5 | 79.51 | 198.775 |
| mq06hor010 | h | Bétonnière électrique avec une capacité de gâchage de 160 l. (matériel) | 0.007 | 1652.03 | 11.564 |
| mo020 | h | Compagnon professionnel III/CP2 construction. (main-d'œuvre) | 0.481 | 1683.89 | 809.951 |
| mo077 | h | Ouvrier professionnel II/OP construction. (main-d'œuvre) | 0.288 | 990.05 | 285.134 |
| % | % | Frais de chantier des unités d'ouvrage | 2 % | 5090.084 | 101.802 |
|  |  | Coûts directs |  |  | 5191.886 |

Déchets:
- pose: mt04lcc010b; facteur de déchet 0.0310799
- pose: mt01arg005a Sable de carrière, pour mortier confectionné sur le chantier; facteur de déchet 0.00501329
- pose: mt08cem000a Ciment gris en sacs; facteur de déchet 0.00756

## Ressources

**mt04lcc010b** U Brique creuse en terre cuite (tochana)
Données techniques: Coût énergétique 8.702 MJ; Émission de CO2 0.528 kg; Code CED 17 01 02; Masse de l'élément 2.29 kg; Volume 0.001832 m3
Déchets:
- emballage: re170201 Bois. (composant de déchet); quantité 0.014 kg; Code CED 17 02 01; Masse de l'élément 1 kg; Volume 0.000909 m3
- emballage: re170203 Plastique. (composant de déchet); quantité 0.001 kg; Code CED 17 02 03; Masse de l'élément 1 kg; Volume 0.001667 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg
