# Ouverture d'une baie dans un mur en maçonnerie

- Propriété du fichier: CYPE Ingenieros S.A.
- Format: FIEBDC-3/2016
- Logiciel: Générateur de prix de la construction. CYPE Ingenieros, S.A.
- Date: 29/08/2025
- Zone géographique: Sénégal
- Devise: XOF
- Coûts indirects: 3 %
- Frais généraux: 13 %
- Bénéfice: 6 %
- TVA: 18 %

## G Structure et gros oeuvre

### GM Murs

#### GMD Démolition

**GMD050** m³ Ouverture d'une baie dans un mur en maçonnerie.
Ouverture d'une baie dans un mur en maçonnerie de briques creuses en terre cuite, avec moyens manuels, sans affecter la stabilité du mur, et chargement manuel dans le camion ou la benne.
Critère d'évaluation économique: Le prix comprend la découpe préalable du contour de l'ouverture, mais il ne comprend ni le montage et le démontage de l'étai de la baie ni la mise en place de linteaux.
Inclut: Implantation de l'ouverture dans le parement. Découpe préalable du contour de l'ouverture. Démolition de l'élément. Fragmentation des décombres en pièces maniables. Retrait et stockage des décombres. Nettoyage des restes d'ouvrage. Chargement manuel des décombres dans le camion ou la benne.
Critère pour le métré: Volume mesuré selon documentation graphique du Projet.
Critère pour le mémoire: On mesurera le volume réellement démoli selon les spécifications du Projet.

| Code | U | Désignation | Quantité | Prix | Montant |
|---|---|---|---|---|---|
| mo112 | h | Ouvrier d'exécution I/OE2 construction. (main-d'œuvre) | 1.983 | 1010.04 | 2002.909 |
| mo113 | h | Ouvrier d'exécution I/OE1 construction. (main-d'œuvre) | 1.983 | 993.55 | 1970.210 |
| % | % | Frais de chantier des unités d'ouvrage | 2 % | 3973.119 | 79.462 |
|  |  | Coûts directs |  |  | 4052.581 |

Déchets:
- démolition: ruo170101 Béton (bétons, mortiers et préfabriqués). (composant de déchet); quantité 149.286 kg; Code CED 17 01 01; Masse de l'élément 1 kg; Volume 0.000667 m3
- démolition: ruo170102 Briques. (composant de déchet); quantité 768.398 kg; Code CED 17 01 02; Masse de l'élément 1 kg; Volume 0.0008 m3
