# Essai sur revêtement de sol continu

- Propriété du fichier: CYPE Ingenieros S.A.
- Format: FIEBDC-3/2016
- Logiciel: Générateur de prix de la construction. CYPE Ingenieros, S.A.
- Date: 15/04/2024
- Zone géographique: Sénégal
- Devise: XOF
- Coûts indirects: 3 %
- Frais généraux: 13 %
- Bénéfice: 6 %
- TVA: 18 %

## Q Contrôle de qualité et essais

### QB Revêtements de sols

#### QBC Revêtements de sols continus

**QBC010** U Essai sur revêtement de sol continu.
Essais à réaliser en laboratoire accrédité dans le domaine technique correspondant, sur un échantillon de revêtement de sol continu, pris sur chantier, pour la détermination des caractéristiques suivantes: résistance à la glissance en conditions sèches selon NF EN 16165. Comprend le déplacement au site, la prise d'échantillon et le rapport des résultats.
Inclut: Déplacement sur chantier. Prise d'échantillons. Réalisation des essais. Rédaction d'un rapport des résultats des essais réalisés.
Critère pour le métré: Essai à réaliser, selon documentation du Plan de contrôle de qualité.

| Code | U | Désignation | Quantité | Prix | Montant |
|---|---|---|---|---|---|
| mt49pac010b | U | Essai pour déterminer la résistance à la glissance en conditions sèches d'un échantillon de revêtement continu, selon NF EN 16165, comprend le déplacement au site, la prise d'un échantillon et le rapport des résultats. (matériau) | 1 | 288924.71 | 288924.710 |
| % | % | Frais de chantier des unités d'ouvrage | 2 % | 288924.710 | 5778.494 |
|  |  | Coûts directs |  |  | 294703.204 |
