# Ligne d'ancrage horizontal temporaire, constituée d'un câble en acier, avec amortisseur de chutes

- Propriété du fichier: CYPE Ingenieros S.A.
- Format: FIEBDC-3/2016
- Logiciel: Générateur de prix de la construction. CYPE Ingenieros, S.A.
- Date: 02/10/2024
- Zone géographique: Sénégal
- Devise: XOF
- Coûts indirects: 3 %
- Frais généraux: 13 %
- Bénéfice: 6 %
- TVA: 18 %

## S Sécurité et santé

### SC Équipements de protection collective

#### SCL Lignes et dispositifs d'ancrage

**SCL060** U Ligne d'ancrage horizontal temporaire, constituée d'un câble en acier, avec amortisseur de chutes.
Fourniture, mise en place et démontage d'une ligne d'ancrage horizontale temporaire, d'un câble en acier, avec amortisseur de chutes, de 20 m de longueur maximum, pour assurer jusqu'à trois travailleurs, classe C, composée de 2 plaques d'ancrage et 1 ligne d'ancrage flexible, constituée de 1 absorbeur d'énergie avec indicateur de tension et indicateur de nombre de chutes; 1 tendeur et 20 m de câble, en acier galvanisé, de 8 mm de diamètre, composé de 7 cordons de 19 rangées, avec sertissage final avec manchon en cuivre, cosse coeur et connecteur à une extrémité, amortissable en 3 utilisations. Comprend les éléments pour la fixation mécanique au parement des plaques d'ancrage.
Critère pour le métré: Nombre d'unités prévues, selon Plan général de coordination en matière de sécurité et de protection de la santé.
Critère pour le mémoire: On mesurera le nombre d'unités réellement mises en place selon spécifications d'Étude ou d'Étude Basique de Sécurité et Santé.

| Code | U | Désignation | Quantité | Prix | Montant |
|---|---|---|---|---|---|
| mt50spl305 | U | Plaque d'ancrage en acier galvanisé, pour fixation mécanique au parement. (matériau) | 2 | 29601.37 | 59202.740 |
| mt50spl005 | U | Fixation composée d'une cheville chimique, d'une rondelle et d'une vis en acier inoxydable de 12 mm de diamètre et 80 mm de longueur. (matériau) | 8 | 6046.24 | 48369.920 |
| mt50spl300b | U | Ligne d'ancrage flexible, constituée de 1 absorbeur d'énergie avec indicateur de tension et indicateur de nombre de chutes; 1 tendeur et 20 m de câble, en acier galvanisé, de 8 mm de diamètre, composé de 7 cordons de 19 rangées, avec sertissage final avec manchon en cuivre, cosse coeur et connecteur à une extrémité, amortissable en 3 utilisations. (matériau) | 0.33 | 1083284.08 | 357483.746 |
| mo119 | h | Compagnon professionnel III/CP2 Sécurité et Santé. (main-d'œuvre) | 0.481 | 1683.89 | 809.951 |
| mo120 | h | Ouvrier Sécurité et Santé. (main-d'œuvre) | 0.961 | 951.86 | 914.737 |
| % | % | Frais de chantier des unités d'ouvrage | 2 % | 466781.094 | 9335.622 |
|  |  | Coûts directs |  |  | 476116.716 |

## Ressources

**mt50spl300b** U Ligne d'ancrage flexible
Données techniques: Coût énergétique 320.689 MJ; Émission de CO2 16.995 kg
Déchets:
- emballage: re150101 Emballages en papier et en carton. (composant de déchet); quantité 0.086 kg; Code CED 15 01 01; Masse de l'élément 1 kg; Volume 0.001333 m3
