# Location d'un WC portable

- Propriété du fichier: CYPE Ingenieros S.A.
- Format: FIEBDC-3/2016
- Logiciel: Générateur de prix de la construction. CYPE Ingenieros, S.A.
- Date: 29/08/2025
- Zone géographique: Sénégal
- Devise: XOF
- Coûts indirects: 3 %
- Frais généraux: 13 %
- Bénéfice: 6 %
- TVA: 18 %

## S Sécurité et santé

### SP Installations provisoires d'hygiène et de bien-être

#### SPC Cabines (location/construction/adaptation des locaux)

**SPC010** U Location d'un WC portable.
Mois de location d'un WC portable en polyéthylène, de 1,20x1,20x2,35 m, couleur grise, sans connexions, avec WC chimique anaérobie avec système de décharge par pompe à pied, miroir, porte avec serrure et plafond translucide pour laisser passer la lumière extérieure.
Critère d'évaluation économique: Le prix comprend le nettoyage et la maintenance de le WC portable pendant la période de location.
Inclut: Montage, installation et vérification.
Critère pour le métré: Nombre d'unités prévues, selon Plan général de coordination en matière de sécurité et de protection de la santé.
Critère pour le mémoire: Amortissement sous forme de location mensuelle, selon les conditions définies dans le contrat souscrit avec l'entreprise fournisseur.

| Code | U | Désignation | Quantité | Prix | Montant |
|---|---|---|---|---|---|
| mt50cas005a | U | Mois de location d'un WC portable en polyéthylène, de 1,20x1,20x2,35 m, couleur grise, sans connexions, avec WC chimique anaérobie avec système de décharge par pompe à pied, miroir, porte avec serrure et plafond translucide pour laisser passer la lumière extérieure. (matériau) | 1 | 161232.98 | 161232.980 |
| % | % | Frais de chantier des unités d'ouvrage | 2 % | 161232.980 | 3224.660 |
|  |  | Coûts directs |  |  | 164457.640 |
