# Robinetterie mitigeur pour bidet

- Propriété du fichier: CYPE Ingenieros S.A.
- Format: FIEBDC-3/2016
- Logiciel: Générateur de prix de la construction. CYPE Ingenieros, S.A.
- Date: 02/10/2024
- Zone géographique: Sénégal
- Devise: XOF
- Coûts indirects: 3 %
- Frais généraux: 13 %
- Bénéfice: 6 %
- TVA: 18 %

## T Équipements techniques

### TB Équipements sanitaires

#### TBI Bidets

**TBI010** U Robinetterie mitigeur pour bidet.
Robinetterie mitigeur constituée de robinet mitigeur sur plan pour bidet, en laiton, finition chromée, avec cartouche céramique, mousseur et sans écoulement automatique. Comprend éléments de connexion, flexibles d'alimentation de 3/8" de diamètre et 350 mm de longueur, clapet de non retour et deux vannes de passage.
Inclut: Implantation. Mise en place. Connexion. Contrôle de son bon fonctionnement.
Critère pour le métré: Nombre d'unités prévues, selon documentation graphique du Projet.
Critère pour le mémoire: On mesurera le nombre d'unités réellement mises en place selon les spécifications du Projet.

| Code | U | Désignation | Quantité | Prix | Montant |
|---|---|---|---|---|---|
| mt31gma010ma | U | Robinet mitigeur sur plan pour bidet, en laiton, finition chromée, avec cartouche céramique, mousseur et sans écoulement automatique, y compris éléments de connexion, flexibles d'alimentation de 3/8" de diamètre et 350 mm de longueur, clapet de non retour et deux vannes de passage; NF EN 200. (matériau) | 1 | 56425.42 | 56425.420 |
| mt37www010 | U | Produits complémentaires pour installations de plomberie. (matériau) | 1 | 1224.64 | 1224.640 |
| mo008 | h | Compagnon professionnel III/CP2 plombier. (main-d'œuvre) | 0.601 | 1730.31 | 1039.916 |
| % | % | Frais de chantier des unités d'ouvrage | 2 % | 58689.976 | 1173.800 |
|  |  | Coûts directs |  |  | 59863.776 |
