# Distributeur de papier couvre-lunette pour WC

- Propriété du fichier: CYPE Ingenieros S.A.
- Format: FIEBDC-3/2016
- Logiciel: Générateur de prix de la construction. CYPE Ingenieros, S.A.
- Date: 02/10/2024
- Zone géographique: Sénégal
- Devise: XOF
- Coûts indirects: 3 %
- Frais généraux: 13 %
- Bénéfice: 6 %
- TVA: 18 %

## T Équipements techniques

### TB Équipements sanitaires

#### TBT Distributeurs

**TBT050** U Distributeur de papier couvre-lunette pour WC.
Distributeur de papier couvre-lunette de WC, avec capacité pour 125 feuilles de papier, en ABS blanche et gris clair, de 310x420x40 mm, fermeture avec serrure et clé.
Inclut: Implantation. Mise en place et fixation.
Critère pour le métré: Nombre d'unités prévues, selon documentation graphique du Projet.
Critère pour le mémoire: On mesurera le nombre d'unités réellement mises en place selon les spécifications du Projet.

| Code | U | Désignation | Quantité | Prix | Montant |
|---|---|---|---|---|---|
| mt31abn060a | U | Distributeur de papier couvre-lunette de WC, avec capacité pour 125 feuilles de papier, en ABS blanche et gris clair, de 310x420x40 mm, fermeture avec serrure et clé. (matériau) | 1 | 23402.92 | 23402.920 |
| mo107 | h | Ouvrier professionnel II/OP plombier. (main-d'œuvre) | 0.18 | 988.16 | 177.869 |
| % | % | Frais de chantier des unités d'ouvrage | 2 % | 23580.789 | 471.616 |
|  |  | Coûts directs |  |  | 24052.405 |

## Ressources

**mt31abn060a** U Distributeur de papier couvre-lunette de WC
Données techniques: Coût énergétique 82.387 MJ; Émission de CO2 4.150 kg
Déchets:
- emballage: re150101 Emballages en papier et en carton. (composant de déchet); quantité 0.072 kg; Code CED 15 01 01; Masse de l'élément 1 kg; Volume 0.001333 m3
