# Chauffe-eau électrique instantané

- Propriété du fichier: CYPE Ingenieros S.A.
- Format: FIEBDC-3/2016
- Logiciel: Générateur de prix de la construction. CYPE Ingenieros, S.A.
- Date: 02/10/2024
- Zone géographique: Sénégal
- Devise: XOF
- Coûts indirects: 3 %
- Frais généraux: 13 %
- Bénéfice: 6 %
- TVA: 18 %

## T Équipements techniques

### TC ECS et chauffage

#### TCC Chauffe-eau

**TCC010** U Chauffe-eau électrique instantané.
Chauffe-eau électrique instantané pour le service d'E.C.S., mural vertical, puissance 6 kW, débit 3,4 l/min, ajustement automatique de la température de l'eau en fonction du débit, efficacité énergétique classe A, profil de consommation XXS, alimentation monophasée (230V/50Hz), de 235x141x100 mm. Comprend le support et les ancrages de fixation, les vannes à sphère et les flexibles de raccordement, pour l'entrée et la sortie de l'eau. Totalement monté, connecté et testé.
Inclut: Implantation de l'appareil. Fixation au parement via des éléments d'ancrage. Mise en place de l'appareil et des accessoires. Connecté aux réseaux de conduction d'eau, électrique et de terre. Mise en marche.
Critère pour le métré: Nombre d'unités prévues, selon documentation graphique du Projet.
Critère pour le mémoire: On mesurera le nombre d'unités réellement exécutées selon les spécifications du Projet.

| Code | U | Désignation | Quantité | Prix | Montant |
|---|---|---|---|---|---|
| mt38cej010a | U | Chauffe-eau électrique instantané pour le service d'E.C.S., mural vertical, puissance 6 kW, débit 3,4 l/min, ajustement automatique de la température de l'eau en fonction du débit, efficacité énergétique classe A, profil de consommation XXS, alimentation monophasée (230V/50Hz), de 235x141x100 mm. (matériau) | 1 | 407281.22 | 407281.220 |
| mt38tew010a | U | Tube flexible de 20 cm et de 1/2" de diamètre. (matériau) | 2 | 6997.96 | 13995.920 |
| mt37sve010b | U | Vanne à sphère en laiton nickelé à visser de 1/2". (matériau) | 2 | 4327.36 | 8654.720 |
| mt38www011 | U | Produits complémentaires pour installations d'E.C.S. (matériau) | 1 | 1268.38 | 1268.380 |
| mo008 | h | Compagnon professionnel III/CP2 plombier. (main-d'œuvre) | 0.721 | 1730.31 | 1247.554 |
| mo107 | h | Ouvrier professionnel II/OP plombier. (main-d'œuvre) | 0.721 | 988.16 | 712.463 |
| % | % | Frais de chantier des unités d'ouvrage | 2 % | 433160.257 | 8663.205 |
|  |  | Coûts directs |  |  | 441823.462 |

## Ressources

**mt38cej010a** U Chauffe-eau électrique instantané pour le service d'E.C.S
Données techniques: Coût énergétique 368.302 MJ; Émission de CO2 26.025 kg
Déchets:
- emballage: re150101 Emballages en papier et en carton. (composant de déchet); quantité 1.453 kg; Code CED 15 01 01; Masse de l'élément 1 kg; Volume 0.001333 m3

**mt37sve010b** U Vanne à sphère en laiton nickelé à visser de 1/2"
Données techniques: Coût énergétique 509.569 MJ; Émission de CO2 34.281 kg
Déchets:
- emballage: re150101 Emballages en papier et en carton; quantité 0.072 kg
