# Groupe hydraulique pour circuits de chauffage, avec échangeur pour production d'E.C.S

- Propriété du fichier: CYPE Ingenieros S.A.
- Format: FIEBDC-3/2016
- Logiciel: Générateur de prix de la construction. CYPE Ingenieros, S.A.
- Date: 02/10/2024
- Zone géographique: Sénégal
- Devise: XOF
- Coûts indirects: 3 %
- Frais généraux: 13 %
- Bénéfice: 6 %
- TVA: 18 %

## T Équipements techniques

### TC ECS et chauffage

#### TCE Systèmes de conduction d'eau

**TCE420** U Groupe hydraulique pour circuits de chauffage, avec échangeur pour production d'E.C.S.
Station de décentralisation pour production d'E.C.S. instantanée, débit de 19 l/min, avec connexions pour le circuit de chauffage par plancher rayonnant et un circuit de chauffage supplémentaire, de 620x110x556 mm, avec échangeur à plaques en acier inoxydable, bypass avec vanne thermostatique, vanne de régulation de pression différentielle, surpresseur avec pompe de circulation à haute efficacité et vanne mélangeuse, vanne à régulation proportionnelle de débit pour priorité d'E.C.S., vanne à régulation proportionnelle de débit, filtres, tuyauteries avec isolation thermique et sortie d'alimentation en eau froide.
Inclut: Implantation. Mise en place. Connexion et contrôle de son bon fonctionnement.
Critère pour le métré: Nombre d'unités prévues, selon documentation graphique du Projet.
Critère pour le mémoire: On mesurera le nombre d'unités réellement exécutées selon les spécifications du Projet.

| Code | U | Désignation | Quantité | Prix | Montant |
|---|---|---|---|---|---|
| mt38eup225a | U | Station de décentralisation pour production d'E.C.S. instantanée, débit de 19 l/min, avec connexions pour le circuit de chauffage par plancher rayonnant et un circuit de chauffage supplémentaire, de 620x110x556 mm, avec échangeur à plaques en acier inoxydable, bypass avec vanne thermostatique, vanne de régulation de pression différentielle, surpresseur avec pompe de circulation à haute efficacité et vanne mélangeuse, vanne à régulation proportionnelle de débit pour priorité d'E.C.S., vanne à régulation proportionnelle de débit, filtres, tuyauteries avec isolation thermique et sortie d'alimentation en eau froide. (matériau) | 1 | 2686560.27 | 2686560.270 |
| mo004 | h | Compagnon professionnel III/CP2 chauffagiste. (main-d'œuvre) | 0.961 | 1730.31 | 1662.828 |
| mo103 | h | Ouvrier professionnel II/OP chauffagiste. (main-d'œuvre) | 0.961 | 988.16 | 949.622 |
| % | % | Frais de chantier des unités d'ouvrage | 2 % | 2689172.720 | 53783.454 |
|  |  | Coûts directs |  |  | 2742956.174 |
