# Pièce pour rail électrifié triphasé

- Propriété du fichier: CYPE Ingenieros S.A.
- Format: FIEBDC-3/2016
- Logiciel: Générateur de prix de la construction. CYPE Ingenieros, S.A.
- Date: 02/10/2024
- Zone géographique: Sénégal
- Devise: XOF
- Coûts indirects: 3 %
- Frais généraux: 13 %
- Bénéfice: 6 %
- TVA: 18 %

## T Équipements techniques

### TE Éclairage

#### TEI Équipements intérieurs

**TEI400** U Pièce pour rail électrifié triphasé.
Pièce d'alimentation avec prise de terre à droite, de couleur noire, pour rail électrifié triphasé universel.
Inclut: Implantation et tracé. Montage, connexion et contrôle de son bon fonctionnement.
Critère pour le métré: Nombre d'unités prévues, selon documentation graphique du Projet.
Critère pour le mémoire: On mesurera le nombre d'unités réellement exécutées selon les spécifications du Projet.

| Code | U | Désignation | Quantité | Prix | Montant |
|---|---|---|---|---|---|
| mt34ctl020a | U | Pièce d'alimentation avec prise de terre à droite, de couleur noire, pour rail électrifié triphasé universel. (matériau) | 1 | 8738.29 | 8738.290 |
| mo003 | h | Compagnon professionnel III/CP2 électricien. (main-d'œuvre) | 0.18 | 1730.31 | 311.456 |
| mo102 | h | Ouvrier professionnel II/OP électricien. (main-d'œuvre) | 0.18 | 988.16 | 177.869 |
| % | % | Frais de chantier des unités d'ouvrage | 2 % | 9227.615 | 184.552 |
|  |  | Coûts directs |  |  | 9412.167 |
