# Projecteur sur rail électrifié triphasé

- Propriété du fichier: CYPE Ingenieros S.A.
- Format: FIEBDC-3/2016
- Logiciel: Générateur de prix de la construction. CYPE Ingenieros, S.A.
- Date: 02/10/2024
- Zone géographique: Sénégal
- Devise: XOF
- Coûts indirects: 3 %
- Frais généraux: 13 %
- Bénéfice: 6 %
- TVA: 18 %

## T Équipements techniques

### TE Éclairage

#### TEI Équipements intérieurs

**TEI410** U Projecteur sur rail électrifié triphasé.
Projecteur d'aluminium injecté, avec tige et boîtier électrique, en aluminium et composé thermoplastique, de couleur blanche, finition mate, non réglable, de 27 W, alimentation à 220/240 V et 50-60 Hz, de 85 mm de diamètre et 179 mm de hauteur, avec lampe LED non remplaçable, température de couleur 3000 K, optique constitué de réflecteur à rendement élevé, faisceau de lumière intensif 15°, indice de reproduction chromatique supérieure à 90, flux lumineux 2711 lumens, degré de protection IP20. Installation sur rail électrifié triphasé. Comprend les lampes.
Critère d'évaluation économique: Le prix ne comprend pas le rail électrifié triphasé.
Inclut: Implantation. Montage, connexion et contrôle de son bon fonctionnement.
Critère pour le métré: Nombre d'unités prévues, selon documentation graphique du Projet.
Critère pour le mémoire: On mesurera le nombre d'unités réellement exécutées selon les spécifications du Projet.

| Code | U | Désignation | Quantité | Prix | Montant |
|---|---|---|---|---|---|
| mt34lle240aa | U | Projecteur pour rail électrifié triphasé, d'aluminium injecté, avec tige et boîtier électrique, en aluminium et composé thermoplastique, de couleur blanche, finition mate, non réglable, de 27 W, alimentation à 220/240 V et 50-60 Hz, de 85 mm de diamètre et 179 mm de hauteur, avec lampe LED non remplaçable, température de couleur 3000 K, optique constitué de réflecteur à rendement élevé, faisceau de lumière intensif 15°, indice de reproduction chromatique supérieure à 90, flux lumineux 2711 lumens, degré de protection IP20. (matériau) | 1 | 158202.78 | 158202.780 |
| mo003 | h | Compagnon professionnel III/CP2 électricien. (main-d'œuvre) | 0.12 | 1730.31 | 207.637 |
| mo102 | h | Ouvrier professionnel II/OP électricien. (main-d'œuvre) | 0.12 | 988.16 | 118.579 |
| % | % | Frais de chantier des unités d'ouvrage | 2 % | 158528.996 | 3170.580 |
|  |  | Coûts directs |  |  | 161699.576 |

## Ressources

**mt34lle240aa** U Projecteur pour rail électrifié triphasé
Données techniques: Coût énergétique 486.463 MJ; Émission de CO2 34.418 kg
Déchets:
- emballage: re150101 Emballages en papier et en carton. (composant de déchet); quantité 0.699 kg; Code CED 15 01 01; Masse de l'élément 1 kg; Volume 0.001333 m3
- emballage: re170201 Bois. (composant de déchet); quantité 0.17 kg; Code CED 17 02 01; Masse de l'élément 1 kg; Volume 0.000909 m3
- emballage: re170203 Plastique. (composant de déchet); quantité 0.015 kg; Code CED 17 02 03; Masse de l'élément 1 kg; Volume 0.001667 m3
