# Démontage d'un réservoir de combustible liquide ou gazeux

- Propriété du fichier: CYPE Ingenieros S.A.
- Format: FIEBDC-3/2016
- Logiciel: Générateur de prix de la construction. CYPE Ingenieros, S.A.
- Date: 29/08/2025
- Zone géographique: Sénégal
- Devise: XOF
- Coûts indirects: 3 %
- Frais généraux: 13 %
- Bénéfice: 6 %
- TVA: 18 %

## T Équipements techniques

### TG Installations de gaz

#### TGD Dépose

**TGD030** U Démontage d'un réservoir de combustible liquide ou gazeux.
Démontage de réservoir de surface, en acier, pour combustible liquide ou gazeux, de 12000 litres de capacité maximum, avec des moyens manuels et mécaniques, et chargement mécanique dans le camion ou la benne.
Critère d'évaluation économique: Le prix comprend le démontage des accessoires et des éléments de fixation.
Inclut: Démontage de l'élément. Retrait et stockage du matériau démonté. Obturation des conduites connectées à l'élément. Nettoyage des restes d'ouvrage. Chargement mécanique du matériau démonté et des restes d'ouvrage dans le camion ou la benne.
Critère pour le métré: Nombre d'unités prévues, selon documentation graphique du Projet.
Critère pour le mémoire: On mesurera le nombre d'unités réellement démontées selon les spécifications du Projet.

| Code | U | Désignation | Quantité | Prix | Montant |
|---|---|---|---|---|---|
| mq04cag010c | h | Camion grue jusqu'à 12 t de charge maximale. (matériel) | 2 | 31400.98 | 62801.960 |
| mo011 | h | Compagnon professionnel III/CP2 monteur. (main-d'œuvre) | 2.403 | 1806.4 | 4340.779 |
| mo080 | h | Ouvrier professionnel II/OP monteur. (main-d'œuvre) | 2.403 | 1033.38 | 2483.212 |
| % | % | Frais de chantier des unités d'ouvrage | 2 % | 69625.951 | 1392.519 |
|  |  | Coûts directs |  |  | 71018.470 |

Déchets:
- démolition: ruo170405 Fer et acier. (composant de déchet); quantité 2430 kg; Code CED 17 04 05; Masse de l'élément 1 kg; Volume 0.000476 m3
- démolition: ruo170904 Déchets mélangés de construction et de démolition distincts de ceux spécifiés dans les codes 17 09 01, 17 09 02 et 17 09 03. (composant de déchet); quantité 270 kg; Code CED 17 09 04; Masse de l'élément 1 kg; Volume 0.000667 m3
