# Sirène

- Propriété du fichier: CYPE Ingenieros S.A.
- Format: FIEBDC-3/2016
- Logiciel: Générateur de prix de la construction. CYPE Ingenieros, S.A.
- Date: 02/10/2024
- Zone géographique: Sénégal
- Devise: XOF
- Coûts indirects: 3 %
- Frais généraux: 13 %
- Bénéfice: 6 %
- TVA: 18 %

## T Équipements techniques

### TG Installations de gaz

#### TGL Détection et alarme

**TGL030** U Sirène.
Sirène électronique avec signal optique et acoustique. Comprend les éléments de fixation.
Inclut: Mise en place et fixation. Montage, connexion et contrôle de son bon fonctionnement.
Critère pour le métré: Nombre d'unités prévues, selon documentation graphique du Projet.
Critère pour le mémoire: On mesurera le nombre d'unités réellement exécutées selon les spécifications du Projet.

| Code | U | Désignation | Quantité | Prix | Montant |
|---|---|---|---|---|---|
| mt41apu040 | U | Sirène pour système de détection de gaz, avec signal optique et acoustique, avec éléments de fixation. (matériau) | 1 | 149581.38 | 149581.380 |
| mo006 | h | Compagnon professionnel III/CP2 installateur de réseaux et d'équipements de détection et de sécurité. (main-d'œuvre) | 0.601 | 1730.31 | 1039.916 |
| mo105 | h | Ouvrier professionnel II/OP installateur de réseaux et d'équipements de détection et de sécurité. (main-d'œuvre) | 0.601 | 988.16 | 593.884 |
| % | % | Frais de chantier des unités d'ouvrage | 2 % | 151215.180 | 3024.304 |
|  |  | Coûts directs |  |  | 154239.484 |

## Ressources

**mt41apu040** U Sirène pour système de détection de gaz, avec signal optique et acoustique, avec éléments de fixation
Données techniques: Coût énergétique 0.021 MJ; Émission de CO2 0.032 kg
Déchets:
- emballage: re150101 Emballages en papier et en carton. (composant de déchet); quantité 0.038 kg; Code CED 15 01 01; Masse de l'élément 1 kg; Volume 0.001333 m3
