# Armoire pour extincteur à poudre. Installation en surface

- Propriété du fichier: CYPE Ingenieros S.A.
- Format: FIEBDC-3/2016
- Logiciel: Générateur de prix de la construction. CYPE Ingenieros, S.A.
- Date: 29/08/2025
- Zone géographique: Sénégal
- Devise: XOF
- Coûts indirects: 3 %
- Frais généraux: 13 %
- Bénéfice: 6 %
- TVA: 18 %

## T Équipements techniques

### TI Protections contre les incendies

#### TIX Extincteurs

**TIX100** U Armoire pour extincteur à poudre. Installation en surface.
Armoire en tôle d'acier finition avec peinture époxy couleur rouge RAL 3000, avec porte pleine, de 270x640x220 mm, pour extincteur à poudre de 6 à 12 kg. Installation en surface. Comprend les accessoires de montage.
Inclut: Mise en place et fixation de l'armoire.
Critère pour le métré: Nombre d'unités prévues, selon documentation graphique du Projet.
Critère pour le mémoire: On mesurera le nombre d'unités réellement mises en place selon les spécifications du Projet.

| Code | U | Désignation | Quantité | Prix | Montant |
|---|---|---|---|---|---|
| mt41ixw110a | U | Armoire en tôle d'acier finition avec peinture époxy couleur rouge RAL 3000, avec porte pleine, de 270x640x220 mm, pour extincteur à poudre de 6 à 12 kg, avec les accessoires de montage. (matériau) | 1 | 46480.09 | 46480.090 |
| mo113 | h | Ouvrier d'exécution I/OE1 construction. (main-d'œuvre) | 0.24 | 993.55 | 238.452 |
| % | % | Frais de chantier des unités d'ouvrage | 2 % | 46718.542 | 934.371 |
|  |  | Coûts directs |  |  | 47652.913 |

## Ressources

**mt41ixw110a** U Armoire en tôle d'acier finition avec peinture époxy couleur rouge RAL 3000
Données techniques: Coût énergétique 149.828 MJ; Émission de CO2 7.288 kg
Déchets:
- emballage: re150101 Emballages en papier et en carton. (composant de déchet); quantité 1.466 kg; Code CED 15 01 01; Masse de l'élément 1 kg; Volume 0.001333 m3
