# Tuyauterie en polyéthylène (PE)

- Propriété du fichier: CYPE Ingenieros S.A.
- Format: FIEBDC-3/2016
- Logiciel: Générateur de prix de la construction. CYPE Ingenieros, S.A.
- Date: 02/10/2024
- Zone géographique: Sénégal
- Devise: XOF
- Coûts indirects: 3 %
- Frais généraux: 13 %
- Bénéfice: 6 %
- TVA: 18 %

## T Équipements techniques

### TN Canalisations pour fluides

#### TNE En polyéthylène

**TNE010** m Tuyauterie en polyéthylène (PE).
Tuyauterie constituée de tube en polyéthylène PE 100, de couleur noire avec des bandes de couleur bleue, de 32 mm de diamètre extérieur et 2 mm d'épaisseur, SDR17, PN=10 atm. Installation enterrée. Comprend les accessoires et les pièces spéciales.
Critère d'évaluation économique: Le prix ne comprend ni l'excavation ni le remblai de la tranchée.
Inclut: Implantation. Mise en place des tubes, des accessoires et des pièces spéciales.
Critère pour le métré: Longueur mesurée selon documentation graphique du Projet.
Critère pour le mémoire: On mesurera la longueur réellement exécutée selon les spécifications du Projet.

| Code | U | Désignation | Quantité | Prix | Montant |
|---|---|---|---|---|---|
| mt37tpa020bcg | m | Tube en polyéthylène PE 100, de couleur noire avec des bandes de couleur bleue, de 32 mm de diamètre extérieur et 2 mm d'épaisseur, SDR17, PN=10 atm, selon NF EN 12201-2, avec le prix augmenté de 30% pour cause d'accessoires et pièces spéciales. (matériau) | 1 | 1341.86 | 1341.860 |
| mo008 | h | Compagnon professionnel III/CP2 plombier. (main-d'œuvre) | 0.072 | 1730.31 | 124.582 |
| mo107 | h | Ouvrier professionnel II/OP plombier. (main-d'œuvre) | 0.072 | 988.16 | 71.148 |
| % | % | Frais de chantier des unités d'ouvrage | 2 % | 1537.590 | 30.752 |
|  |  | Coûts directs |  |  | 1568.342 |

Déchets:
- pose: mt37tpa020bcg; facteur de déchet 0.044

## Ressources

**mt37tpa020bcg** m Tube en polyéthylène PE 100
Données techniques: Coût énergétique 32.842 MJ; Émission de CO2 0.898 kg; Code CED 17 02 03; Masse de l'élément 0.2 kg; Volume 0.000333 m3
Déchets:
- emballage: re170201 Bois. (composant de déchet); quantité 0.04 kg; Code CED 17 02 01; Masse de l'élément 1 kg; Volume 0.000909 m3
