# Tuyauterie multicouche en polyéthylène réticulé/aluminium/polyéthylène réticulé (PE-X/Al/PE-X)

- Propriété du fichier: CYPE Ingenieros S.A.
- Format: FIEBDC-3/2016
- Logiciel: Générateur de prix de la construction. CYPE Ingenieros, S.A.
- Date: 02/10/2024
- Zone géographique: Sénégal
- Devise: XOF
- Coûts indirects: 3 %
- Frais généraux: 13 %
- Bénéfice: 6 %
- TVA: 18 %

## T Équipements techniques

### TN Canalisations pour fluides

#### TNM Multicouches

**TNM030** m Tuyauterie multicouche en polyéthylène réticulé/aluminium/polyéthylène réticulé (PE-X/Al/PE-X).
Tuyauterie constituée de tube multicouche en polyéthylène réticulé/aluminium/polyéthylène réticulé haute densité (PE-X/Al/PE-X), de 14 mm de diamètre et 2 mm d'épaisseur, température maximale de fonctionnement 95°C. Installation en surface. Comprend le matériau auxiliaire pour le montage et la fixation à l'ouvrage, les accessoires et les pièces spéciales.
Inclut: Implantation. Mise en place et fixation des tuyaux, des accessoires et des pièces spéciales.
Critère pour le métré: Longueur mesurée selon documentation graphique du Projet.
Critère pour le mémoire: On mesurera la longueur réellement exécutée selon les spécifications du Projet.

| Code | U | Désignation | Quantité | Prix | Montant |
|---|---|---|---|---|---|
| mt37tco400aa | U | Matériau auxiliaire pour montage et fixation à l'ouvrage des tuyaux multicouche en polyéthylène réticulé/aluminium/polyéthylène réticulé haute densité (PE-X/Al/PE-X), avec barrière d'oxygène, de 14 mm de diamètre extérieur. (matériau) | 1 | 76.37 | 76.370 |
| mt37tco010aag | m | Tube multicouche en polyéthylène réticulé/aluminium/polyéthylène réticulé haute densité (PE-X/Al/PE-X), de 14 mm de diamètre et 2 mm d'épaisseur, température maximale de fonctionnement 95°C, selon NF EN ISO 21003-1, avec le prix augmenté de 30% pour cause d'accessoires et pièces spéciales. (matériau) | 1 | 1985.5 | 1985.500 |
| mo008 | h | Compagnon professionnel III/CP2 plombier. (main-d'œuvre) | 0.036 | 1730.31 | 62.291 |
| mo107 | h | Ouvrier professionnel II/OP plombier. (main-d'œuvre) | 0.036 | 988.16 | 35.574 |
| % | % | Frais de chantier des unités d'ouvrage | 2 % | 2159.735 | 43.195 |
|  |  | Coûts directs |  |  | 2202.930 |

Déchets:
- pose: mt37tco010aag; facteur de déchet 0.0275057

## Ressources

**mt37tco010aag** m Tube multicouche en polyéthylène réticulé/aluminium/polyéthylène réticulé haute densité (PE-X/Al/PE-X)
Données techniques: Coût énergétique 11.224 MJ; Émission de CO2 0.517 kg; Code CED 17 02 03; Masse de l'élément 0.087 kg; Volume 0.000145 m3
