# Démontage d'un tuyau d'installation de distribution d'eau

- Propriété du fichier: CYPE Ingenieros S.A.
- Format: FIEBDC-3/2016
- Logiciel: Générateur de prix de la construction. CYPE Ingenieros, S.A.
- Date: 15/04/2024
- Zone géographique: Sénégal
- Devise: XOF
- Coûts indirects: 3 %
- Frais généraux: 13 %
- Bénéfice: 6 %
- TVA: 18 %

## T Équipements techniques

### TP Installations de distribution de l'eau

#### TPD Dépose

**TPD010** m Démontage d'un tuyau d'installation de distribution d'eau.
Démontage des tubes de polyéthylène de jusqu'à 1" de diamètre, dans une installation en surface de distribution d'eau, avec des moyens manuels, sans détériorer les éléments constructifs auxquels ils sont fixés, et chargement manuel dans le camion ou la benne.
Inclut: Démontage de l'élément. Obturation des conduites connectées à l'élément. Retrait et stockage du matériau démonté. Nettoyage des restes d'ouvrage. Chargement manuel du matériau démonté et des restes d'ouvrage dans le camion ou la benne.
Critère pour le métré: Longueur mesurée selon documentation graphique du Projet.
Critère pour le mémoire: On mesurera la longueur réellement démontée selon les spécifications du Projet.

| Code | U | Désignation | Quantité | Prix | Montant |
|---|---|---|---|---|---|
| mo008 | h | Compagnon professionnel III/CP2 plombier. (main-d'œuvre) | 0.106 | 1700.48 | 180.251 |
| mo107 | h | Ouvrier professionnel II/OP plombier. (main-d'œuvre) | 0.106 | 971.13 | 102.940 |
| % | % | Frais de chantier des unités d'ouvrage | 2 % | 283.191 | 5.664 |
|  |  | Coûts directs |  |  | 288.855 |

Déchets:
- démolition: ruo170203 Plastique. (composant de déchet); quantité 0.102 kg; Code CED 17 02 03; Masse de l'élément 1 kg; Volume 0.001667 m3
