# Kit de connexion d'unité extérieure d'air conditionné avec climatiseur (UTA) à détente directe

- Propriété du fichier: CYPE Ingenieros S.A.
- Format: FIEBDC-3/2016
- Logiciel: Générateur de prix de la construction. CYPE Ingenieros, S.A.
- Date: 29/08/2025
- Zone géographique: Sénégal
- Devise: XOF
- Coûts indirects: 3 %
- Frais généraux: 13 %
- Bénéfice: 6 %
- TVA: 18 %

## T Équipements techniques

### TV Climatisation et ventilation

#### TVI Système Mitsubishi Heavy Industries à débit de réfrigérant variable

**TVI180** U Kit de connexion d'unité extérieure d'air conditionné avec climatiseur (UTA) à détente directe.
Kit de connexion de climatiseur (UTA) à détente directe avec unité extérieure à détente directe du système KXZ, avec puissance de refroidissement comprise entre 2,2 kW et 7,1 kW (température de bulbe sec de l'air extérieur 35°C, température de bulbe humide de l'air intérieur 19°C), modèle EEV KIT6-71-E-C "MITSUBISHI HEAVY INDUSTRIES", avec contrôle par câble avec écran tactile LCD, modèle Eco Touch RC-EX3A, pour commande du kit d'expansion.
Inclut: Implantation. Mise en place et fixation des éléments. Connexion.
Critère pour le métré: Nombre d'unités prévues, selon documentation graphique du Projet.
Critère pour le mémoire: On mesurera le nombre d'unités réellement exécutées selon les spécifications du Projet.

| Code | U | Désignation | Quantité | Prix | Montant |
|---|---|---|---|---|---|
| mt42mhi831a | U | Kit de connexion de climatiseur (UTA) à détente directe avec unité extérieure à détente directe du système KXZ, avec puissance de refroidissement comprise entre 2,2 kW et 7,1 kW (température de bulbe sec de l'air extérieur 35°C, température de bulbe humide de l'air intérieur 19°C), modèle EEV KIT6-71-E-C "MITSUBISHI HEAVY INDUSTRIES", avec ajustement de la capacité frigorifique sur la plaque électronique, sondes pour les batteries à détente, sorties pour free cooling, marche/arrêt du ventilateur, marche/arrêt de l'humidificateur, signal de panne et mode de fonctionnement, entrées pour contrôle de marche/arrêt. (matériau) | 1 | 2367934.44 | 2367934.440 |
| mt42mhi520a | U | Contrôle par câble avec écran tactile LCD, modèle Eco Touch RC-EX3A "MITSUBISHI HEAVY INDUSTRIES". (matériau) | 1 | 174948.98 | 174948.980 |
| mo005 | h | Compagnon professionnel III/CP2 installateur de climatisation. (main-d'œuvre) | 1.202 | 1806.4 | 2171.293 |
| mo104 | h | Ouvrier professionnel II/OP installateur de climatisation. (main-d'œuvre) | 1.202 | 1031.5 | 1239.863 |
| % | % | Frais de chantier des unités d'ouvrage | 2 % | 2546294.576 | 50925.892 |
|  |  | Coûts directs |  |  | 2597220.468 |
