# Grille pour intérieurs

- Propriété du fichier: CYPE Ingenieros S.A.
- Format: FIEBDC-3/2016
- Logiciel: Générateur de prix de la construction. CYPE Ingenieros, S.A.
- Date: 02/10/2024
- Zone géographique: Sénégal
- Devise: XOF
- Coûts indirects: 3 %
- Frais généraux: 13 %
- Bénéfice: 6 %
- TVA: 18 %

## T Équipements techniques

### TV Climatisation et ventilation

#### TVN Ventilation naturelle

**TVN020** U Grille pour intérieurs.
Grille en plastique, avec lames horizontales fixes, sortie d'air perpendiculaire à la grille, couleur blanche RAL 9010, pour conduit d'admission ou d'extraction, de 125 mm de diamètre. Comprend les éléments de fixation.
Inclut: Implantation. Mise en place et fixation.
Critère pour le métré: Nombre d'unités prévues, selon documentation graphique du Projet.
Critère pour le mémoire: On mesurera le nombre d'unités réellement exécutées selon les spécifications du Projet.

| Code | U | Désignation | Quantité | Prix | Montant |
|---|---|---|---|---|---|
| mt42sva140a | U | Grille en plastique, avec lames horizontales fixes, sortie d'air perpendiculaire à la grille, couleur blanche RAL 9010, pour conduit d'admission ou d'extraction, de 125 mm de diamètre, avec éléments de fixation. (matériau) | 1 | 15120.54 | 15120.540 |
| mo011 | h | Compagnon professionnel III/CP2 monteur. (main-d'œuvre) | 0.12 | 1730.31 | 207.637 |
| % | % | Frais de chantier des unités d'ouvrage | 2 % | 15328.177 | 306.564 |
|  |  | Coûts directs |  |  | 15634.741 |

## Ressources

**mt42sva140a** U Grille en plastique
Données techniques: Coût énergétique 19.415 MJ; Émission de CO2 1.023 kg
Déchets:
- emballage: re150101 Emballages en papier et en carton. (composant de déchet); quantité 0.072 kg; Code CED 15 01 01; Masse de l'élément 1 kg; Volume 0.001333 m3
