# Système de contrôle automatique

- Propriété du fichier: CYPE Ingenieros S.A.
- Format: FIEBDC-3/2016
- Logiciel: Générateur de prix de la construction. CYPE Ingenieros, S.A.
- Date: 15/04/2024
- Zone géographique: Sénégal
- Devise: XOF
- Coûts indirects: 3 %
- Frais généraux: 13 %
- Bénéfice: 6 %
- TVA: 18 %

## T Équipements techniques

### TV Climatisation et ventilation

#### TVW Ventilation géothermique: puits canadiens

**TVW070** U Système de contrôle automatique.
Système de contrôle automatique, constitué de bypass en acier galvanisé, pour conduit de 160 mm de diamètre nominal, composé de Té 90° avec joints en EPDM à double lèvre, registre de régulation du débit d'air et servomoteur; et sonde de température extérieure.
Critère d'évaluation économique: Le prix ne comprend pas l'installation électrique.
Inclut: Mise en place et connexion du bypass. Mise en place et fixation de la sonde de température. Connexion électrique et vérification de son bon fonctionnement.
Critère pour le métré: Nombre d'unités prévues, selon documentation graphique du Projet.
Critère pour le mémoire: On mesurera le nombre d'unités réellement exécutées selon les spécifications du Projet.

| Code | U | Désignation | Quantité | Prix | Montant |
|---|---|---|---|---|---|
| mt42vgg060a | U | Bypass en acier galvanisé, pour conduit de 160 mm de diamètre nominal, composé de Té 90° avec joints en EPDM à double lèvre, registre de régulation du débit d'air et servomoteur. (matériau) | 1 | 479112.03 | 479112.030 |
| mt42vgg065a | U | Sonde de température extérieure. (matériau) | 1 | 41834.72 | 41834.720 |
| mo011 | h | Compagnon professionnel III/CP2 monteur. (main-d'œuvre) | 0.24 | 1700.48 | 408.115 |
| mo080 | h | Ouvrier professionnel II/OP monteur. (main-d'œuvre) | 0.24 | 972.98 | 233.515 |
| % | % | Frais de chantier des unités d'ouvrage | 2 % | 521588.380 | 10431.768 |
|  |  | Coûts directs |  |  | 532020.148 |
