# Silencieux pour conduit

- Propriété du fichier: CYPE Ingenieros S.A.
- Format: FIEBDC-3/2016
- Logiciel: Générateur de prix de la construction. CYPE Ingenieros, S.A.
- Date: 24/09/2024
- Zone géographique: Sénégal
- Devise: XOF
- Coûts indirects: 3 %
- Frais généraux: 13 %
- Bénéfice: 6 %
- TVA: 18 %

## T Équipements techniques

### TV Climatisation et ventilation

#### TVA Distribution d'air

**TVA290** U Silencieux pour conduit.
Silencieux à cellules avec conception hygiénique et cellules d'économie énergétique intégrées, de 200 mm de largeur, 300 mm de hauteur et 500 mm de longueur, avec 1 cellule de laine minérale, non combustible selon DIN 4102 A2, protégée avec tissu en soie de verre, cadre de profil favorable au flux d'air (rayon > 15 mm), de 100 mm d'épaisseur, avec carcasse de tôle en acier galvanisé. Comprend les accessoires de montage et les éléments de fixation.
Inclut: Implantation. Mise en place et fixation. Contrôle de son bon fonctionnement.
Critère pour le métré: Nombre d'unités prévues, selon documentation graphique du Projet.
Critère pour le mémoire: On mesurera le nombre d'unités réellement exécutées selon les spécifications du Projet.

| Code | U | Désignation | Quantité | Prix | Montant |
|---|---|---|---|---|---|
| mt42trx410aaaa | U | Silencieux à cellules avec conception hygiénique et cellules d'économie énergétique intégrées, de 200 mm de largeur, 300 mm de hauteur et 500 mm de longueur, avec 1 cellule de laine minérale, non combustible selon DIN 4102 A2, protégée avec tissu en soie de verre, cadre de profil favorable au flux d'air (rayon > 15 mm), de 100 mm d'épaisseur, avec carcasse de tôle en acier galvanisé. (matériau) | 1 | 195910.65 | 195910.650 |
| mo005 | h | Compagnon professionnel III/CP2 installateur de climatisation. (main-d'œuvre) | 0.279 | 1700.48 | 474.434 |
| mo104 | h | Ouvrier professionnel II/OP installateur de climatisation. (main-d'œuvre) | 0.279 | 971.13 | 270.945 |
| % | % | Frais de chantier des unités d'ouvrage | 2 % | 196656.029 | 3933.121 |
|  |  | Coûts directs |  |  | 200589.150 |

## Ressources

**mt42trx410aaaa** U Silencieux à cellules avec conception hygiénique et cellules d'économie énergétique intégrées
Données techniques: Coût énergétique 408.684 MJ; Émission de CO2 33.444 kg
Déchets:
- emballage: re150101 Emballages en papier et en carton. (composant de déchet); quantité 0.18 kg; Code CED 15 01 01; Masse de l'élément 1 kg; Volume 0.001333 m3
- emballage: re170203 Plastique. (composant de déchet); quantité 0.09 kg; Code CED 17 02 03; Masse de l'élément 1 kg; Volume 0.001667 m3
