# Compactage d'un fond d'excavation

- Propriété du fichier: CYPE INGENIEROS, S.A.
- Format: FIEBDC-3/2002
- Zone géographique: Sénégal
- Devise: XOF
- Coûts indirects: 3.00 %
- Frais généraux: 13.00 %
- Bénéfice: 6.00 %
- TVA: 18.00 %

## B Aménagements extérieurs

### BT Terrassement

#### BTC Consolidation du terrain

**BTC020** m² Compactage d'un fond d'excavation.
Compactage de fond de tranchée ou puits, au 90% du Proctor Modifié, avec une plaque vibrante à guidage manuel.
Critère d'évaluation économique: Le prix ne comprend pas la réalisation de l'essai Proctor Modifié.
Inclut: Emplacement des points topographiques. Descente de la machine au fond de l'excavation. Humectage des terres. Compactage. Enlèvement de la machine du fond de l'excavation.
Critère pour le métré: Surface mesurée selon documentation graphique du Projet.
Critère pour le mémoire: On mesurera, en profil compacté, la surface réellement exécutée selon les spécifications du Projet, sans inclure les augmentations par excès d'excavation non autorisés.

| Code | U | Désignation | Quantité | Prix | Montant |
|---|---|---|---|---|---|
| mq02rod010d | h | Plaque vibrante à guidage manuel, de 300 kg, largeur de travail 70 cm, réversible. (matériel) | 0.110 | 3480.25 | 382.83 |
| mq02cia020j | h | Camion citerne, de 8 m³ de capacité. (matériel) | 0.024 | 57819.44 | 1387.67 |
| mo087 | h | Ouvrier professionnel II/OP VRD espaces publics. (main-d'œuvre) | 0.243 | 972.98 | 236.43 |
| % | % | Frais de chantier des unités d'ouvrage | 2 % | 2006.93 | 40.14 |
|  |  | Coûts directs |  |  | 2047.07 |
