# Extension de terres

- Propriété du fichier: CYPE INGENIEROS, S.A.
- Format: FIEBDC-3/2002
- Zone géographique: Sénégal
- Devise: XOF
- Coûts indirects: 3.00 %
- Frais généraux: 13.00 %
- Bénéfice: 6.00 %
- TVA: 18.00 %

## B Aménagements extérieurs

### BT Terrassement

#### BTX Extension de terre

**BTX010** m³ Extension de terres.
Extension de terres avec un matériau de la classe A, en laissant le terrain grossièrement profilé, avec des moyens manuels.
Inclut: Extension des terres en couches d'épaisseur uniforme.
Critère pour le métré: Volume à étendre, selon documentation graphique du Projet.
Critère pour le mémoire: On mesurera le volume réellement exécuté selon les spécifications du Projet.

| Code | U | Désignation | Quantité | Prix | Montant |
|---|---|---|---|---|---|
| mt01art050a | m³ | Matériau d'apport pour réalisation de terre-pleins, classe A selon NF P11-300. (matériau) | 1.000 | 2595.88 | 2595.88 |
| mo087 | h | Ouvrier professionnel II/OP VRD espaces publics. (main-d'œuvre) | 0.661 | 972.98 | 643.14 |
| % | % | Frais de chantier des unités d'ouvrage | 2 % | 3239.02 | 64.78 |
|  |  | Coûts directs |  |  | 3303.80 |
