# Extension de terres

- Propriété du fichier: CYPE INGENIEROS, S.A.
- Format: FIEBDC-3/2002
- Zone géographique: Sénégal
- Devise: XOF
- Coûts indirects: 3.00 %
- Frais généraux: 13.00 %
- Bénéfice: 6.00 %
- TVA: 18.00 %

## B Aménagements extérieurs

### BT Terrassement

#### BTX Extension de terre

**BTX010** m³ Extension de terres.
Extension de terres avec un matériau de la classe C, en laissant le terrain grossièrement profilé, avec des moyens mécaniques.
Inclut: Extension des terres en couches d'épaisseur uniforme.
Critère pour le métré: Volume à étendre, selon documentation graphique du Projet.
Critère pour le mémoire: On mesurera le volume réellement exécuté selon les spécifications du Projet.

| Code | U | Désignation | Quantité | Prix | Montant |
|---|---|---|---|---|---|
| mt01art050c | m³ | Matériau d'apport pour réalisation de terre-pleins, classe C selon NF P11-300. (matériau) | 1.000 | 6396.75 | 6396.75 |
| mq01pan010a | h | Chargeuse sur pneus de 120 kW/1,9 m³. (matériel) | 0.014 | 21910.89 | 306.75 |
| mo087 | h | Ouvrier professionnel II/OP VRD espaces publics. (main-d'œuvre) | 0.106 | 972.98 | 103.14 |
| % | % | Frais de chantier des unités d'ouvrage | 2 % | 6806.64 | 136.13 |
|  |  | Coûts directs |  |  | 6942.77 |
