# Redevance de déversement pour remise des éléments en fibrociment avec amiante à un gestionnaire autorisé

- Propriété du fichier: CYPE INGENIEROS, S.A.
- Format: FIEBDC-3/2002
- Zone géographique: Sénégal
- Devise: XOF
- Coûts indirects: 3.00 %
- Frais généraux: 13.00 %
- Bénéfice: 6.00 %
- TVA: 18.00 %

## D Gestion de déchets

### DD Dangereux

#### DDC Déversement de déchets dangereux

**DDC030** m³ Redevance de déversement pour remise des éléments en fibrociment avec amiante à un gestionnaire autorisé.
Redevance de déversement pour remise au gérant autorisé des déchets dangereux, des éléments en fibrociment avec amiante provenant d'une démolition.
Critère d'évaluation économique: Le prix ne comprend la plastification, l'étiquetage, la palettisation ni le transport.
Critère pour le métré: Volume théorique, estimé à partir du poids et de la densité apparente des différents matériaux qui composent les déchets, selon documentation graphique du Projet.
Critère pour le mémoire: On mesurera, y compris le foisonnement, le volume de déchets réellement remis selon les spécifications du Projet.

| Code | U | Désignation | Quantité | Prix | Montant |
|---|---|---|---|---|---|
| mt08grg110 | m³ | Redevance de déversement pour remise à un gestionnaire autorisé des déchets dangereux de plaques en fibrociment avec amiante, provenant de la démolition d'une toiture. (matériau) | 1.000 | 117215.48 | 117215.48 |
| % | % | Frais de chantier des unités d'ouvrage | 2 % | 117215.48 | 2344.31 |
|  |  | Coûts directs |  |  | 119559.79 |
