# Maille anti-herbe synthétique

- Propriété du fichier: CYPE INGENIEROS, S.A.
- Format: FIEBDC-3/2002
- Zone géographique: Sénégal
- Devise: XOF
- Coûts indirects: 3.00 %
- Frais généraux: 13.00 %
- Bénéfice: 6.00 %
- TVA: 18.00 %

## L Espaces verts

### LP Systèmes de protection et décoration

#### LPS Protections du sol

**LPS040** m² Maille anti-herbe synthétique.
Maille de polypropylène non tissé, de 50 mm/s de perméabilité à l'eau, exprimée comme indice de vitesse et 130 g/m² de masse surfacique, avec fonction anti-herbes, fixée au terrain où sera réalisée la plantation, à raison de 1 plante/m² avec piquet d'ancrage en acier, en forme de L, de 6 mm de diamètre.
Critère d'évaluation économique: Le prix ne comprend pas la végétation.
Inclut: Préparation du terrain. Mise en place de la maille. Mise en place des piquets d'ancrage. Réalisation de coupes dans la maille.
Critère pour le métré: Surface mesurée en projection horizontale, selon documentation graphique du Projet.
Critère pour le mémoire: On mesurera, en projection horizontale, la surface réellement exécutée selon les spécifications du Projet.

| Code | U | Désignation | Quantité | Prix | Montant |
|---|---|---|---|---|---|
| mt48mal010g | m² | Maille de polypropylène non tissé, de 50 mm/s de perméabilité à l'eau, exprimée comme indice de vitesse, selon ISO 11058, et 130 g/m² de masse surfacique, avec fonction anti-herbes, perméable à l'air et aux nutriments, chimiquement inerte et stable, aux sols acides comme aux alcalins et avec résistance aux rayons UV. (matériau) | 1.100 | 433.46 | 476.81 |
| mt48mal015c | U | Piquet d'ancrage en acier, en forme de L, de 6 mm de diamètre, pour fixation des filets et des mailles au terrain. (matériau) | 1.000 | 377.16 | 377.16 |
| mo040 | h | Compagnon professionnel III/CP2 jardinier. (main-d'œuvre) | 0.066 | 1654.86 | 109.22 |
| mo086 | h | Ouvrier professionnel II/OP jardinier. (main-d'œuvre) | 0.132 | 972.98 | 128.43 |
| % | % | Frais de chantier des unités d'ouvrage | 2 % | 1091.62 | 21.83 |
|  |  | Coûts directs |  |  | 1113.45 |
