# Haie

- Propriété du fichier: CYPE INGENIEROS, S.A.
- Format: FIEBDC-3/2002
- Zone géographique: Sénégal
- Devise: XOF
- Coûts indirects: 3.00 %
- Frais généraux: 13.00 %
- Bénéfice: 6.00 %
- TVA: 18.00 %

## L Espaces verts

### LS Séparations végétales

#### LSH Haies

**LSH010** m Haie.
Haie de Troène du Japon (Ligustrum japonicum) de 0,3-0,5 m de hauteur (4 U/m).
Inclut: Ouverture d'une tranchée avec les moyens indiqués. Compostage du terrain. Plantation. Premier arrosage.
Critère pour le métré: Longueur mesurée selon documentation graphique du Projet.
Critère pour le mémoire: On mesurera la longueur réellement exécutée selon les spécifications du Projet.

| Code | U | Désignation | Quantité | Prix | Montant |
|---|---|---|---|---|---|
| mt48ecr010a | U | Troène du Japon (Ligustrum japonicum) de 0,3-0,5 m de hauteur; fourniture en container. (matériau) | 4.000 | 928.85 | 3715.40 |
| mt48tie020 | kg | Engrais minéral complexe NPK 15-15-15. (matériau) | 1.500 | 464.42 | 696.63 |
| mt08aaa010a | m³ | Eau. (matériau) | 0.020 | 1112.81 | 22.26 |
| mq01pan070b | h | Mini pelle chargeuse sur pneus, de 52 kW/1 m³ kW. (matériel) | 0.110 | 17896.89 | 1968.66 |
| op00coo010 |  | Taille-haies. | 1.000 | 0.00 | 0.00 |
| mo040 | h | Compagnon professionnel III/CP2 jardinier. (main-d'œuvre) | 0.106 | 1654.86 | 175.42 |
| mo115 | h | Ouvrier jardinier. (main-d'œuvre) | 0.330 | 935.45 | 308.70 |
| % | % | Frais de chantier des unités d'ouvrage | 2 % | 6887.07 | 137.74 |
|  |  | Coûts directs |  |  | 7024.81 |
