# Bac à sable

- Propriété du fichier: CYPE INGENIEROS, S.A.
- Format: FIEBDC-3/2002
- Zone géographique: Sénégal
- Devise: XOF
- Coûts indirects: 3.00 %
- Frais généraux: 13.00 %
- Bénéfice: 6.00 %
- TVA: 18.00 %

## M Mobilier urbain

### MA Aires de jeux pour enfants

#### MAJ Jeux pour enfants

**MAJ010** U Bac à sable.
Bac à sable de plaques en polyéthylène haute densité, de 1,50x1,50 m, pour enfant de 1 à 6 ans, avec zone d sécurité de 19,00 m² et 0,30 m de hauteur libre de chute. Mise en place: avec des chevilles chimiques, sur une base de béton. Comprend le sable pour remplissage intérieur du jeu pour enfants.
Inclut: Implantation. Excavation. Bétonnage de la base d'appui. Fixation du jeu pour enfants. Déversement du sable.
Critère pour le métré: Nombre d'unités prévues, selon documentation graphique du Projet.
Critère pour le mémoire: On mesurera le nombre d'unités réellement exécutées selon les spécifications du Projet.

| Code | U | Désignation | Quantité | Prix | Montant |
|---|---|---|---|---|---|
| mt10hmf040qaeg | m³ | Béton non armé prêt à l'emploi BCN: CPJ-CEM II/A 32,5 - P - B 20 - 15/25 - E: 1 - NA - P 18-305. (matériau) | 0.350 | 67974.60 | 23791.11 |
| mt50spl105b | U | Fixation composée d'une cheville chimique, d'une rondelle et d'une vis en acier. (matériau) | 8.000 | 5100.74 | 40805.92 |
| mt52jig010a | U | Bac à sable de plaques en polyéthylène haute densité, de 1,50x1,50 m, pour enfant de 1 à 6 ans, avec zone d sécurité de 19,00 m² et 0,30 m de hauteur libre de chute, avec éléments de fixation. Selon NF EN 1176-1. (matériau) | 1.000 | 957999.05 | 957999.05 |
| mt01arp021b | m³ | Sable de granulométrie comprise entre 0,2 et 2 mm, sans particules de boue ni d'argile, pour aires de jeux pour enfants, selon NF EN 1177. (matériau) | 0.338 | 24977.50 | 8442.40 |
| op00tal010 |  | Perceuse. | 1.000 | 0.00 | 0.00 |
| op00ato010 |  | Tournevis. | 1.000 | 0.00 | 0.00 |
| mo041 | h | Compagnon professionnel III/CP2 VRD espaces publics. (main-d'œuvre) | 3.304 | 1654.86 | 5467.66 |
| mo087 | h | Ouvrier professionnel II/OP VRD espaces publics. (main-d'œuvre) | 3.304 | 972.98 | 3214.73 |
| % | % | Frais de chantier des unités d'ouvrage | 2 % | 1039720.87 | 20794.42 |
|  |  | Coûts directs |  |  | 1060515.29 |
