# Porte d'accès à l'aire de jeux pour enfants

- Propriété du fichier: CYPE INGENIEROS, S.A.
- Format: FIEBDC-3/2002
- Zone géographique: Sénégal
- Devise: XOF
- Coûts indirects: 3.00 %
- Frais généraux: 13.00 %
- Bénéfice: 6.00 %
- TVA: 18.00 %

## M Mobilier urbain

### MA Aires de jeux pour enfants

#### MAV Clôtures

**MAV020** U Porte d'accès à l'aire de jeux pour enfants.
Porte d'accès dans clôture en bois et en polyéthylène, d'aire de jeux pour enfants, de 1,10x0,85 m. Mise en place: avec des chevilles chimiques, sur une base de béton.
Inclut: Implantation. Excavation. Bétonnage de la base d'appui. Fixation de l'élément.
Critère pour le métré: Nombre d'unités prévues, selon documentation graphique du Projet.
Critère pour le mémoire: On mesurera le nombre d'unités réellement exécutées selon les spécifications du Projet.

| Code | U | Désignation | Quantité | Prix | Montant |
|---|---|---|---|---|---|
| mt10hmf040qaeg | m³ | Béton non armé prêt à l'emploi BCN: CPJ-CEM II/A 32,5 - P - B 20 - 15/25 - E: 1 - NA - P 18-305. (matériau) | 0.150 | 67974.60 | 10196.19 |
| mt50spl105b | U | Fixation composée d'une cheville chimique, d'une rondelle et d'une vis en acier. (matériau) | 4.000 | 5100.74 | 20402.96 |
| mt52jig110e | U | Porte d'accès dans clôture en bois et en polyéthylène, d'aire de jeux pour enfants, de 1,10x0,85 m, avec charnières et verrou, avec éléments de fixation. (matériau) | 1.000 | 97678.33 | 97678.33 |
| op00tal010 |  | Perceuse. | 1.000 | 0.00 | 0.00 |
| op00ato010 |  | Tournevis. | 1.000 | 0.00 | 0.00 |
| mo041 | h | Compagnon professionnel III/CP2 VRD espaces publics. (main-d'œuvre) | 1.718 | 1654.86 | 2843.05 |
| mo087 | h | Ouvrier professionnel II/OP VRD espaces publics. (main-d'œuvre) | 1.718 | 972.98 | 1671.58 |
| % | % | Frais de chantier des unités d'ouvrage | 2 % | 132792.11 | 2655.84 |
|  |  | Coûts directs |  |  | 135447.95 |
