# Équipement parcours santé séniors, type balançoire

- Propriété du fichier: CYPE INGENIEROS, S.A.
- Format: FIEBDC-3/2002
- Zone géographique: Sénégal
- Devise: XOF
- Coûts indirects: 3.00 %
- Frais généraux: 13.00 %
- Bénéfice: 6.00 %
- TVA: 18.00 %

## M Mobilier urbain

### MB Parcours santé

#### MBB Pour les séniors

**MBB050** U Équipement parcours santé séniors, type balançoire.
Équipement parcours santé, type balançoire, pour deux utilisateurs, de tube en acier galvanisé peint au four, de 81x67x132 cm. Mise en place: avec des chevilles chimiques, sur une surface de base.
Critère d'évaluation économique: Le prix ne comprend pas la surface base.
Inclut: Implantation. Fixation de l'équipement parcours santé.
Critère pour le métré: Nombre d'unités prévues, selon documentation graphique du Projet.
Critère pour le mémoire: On mesurera le nombre d'unités réellement exécutées selon les spécifications du Projet.

| Code | U | Désignation | Quantité | Prix | Montant |
|---|---|---|---|---|---|
| mt50spl105b | U | Fixation composée d'une cheville chimique, d'une rondelle et d'une vis en acier. (matériau) | 4.000 | 5100.74 | 20402.96 |
| mt52jbs050a | U | Équipement parcours santé, type balançoire, pour deux utilisateurs, constitué de poteau de tube en acier galvanisé peint au four, éléments métalliques de maintien des utilisateurs, plateformes de soutien des utilisateurs, poignées en plastique, plaque de base avec quatre points d'ancrage, cache antivandalisme pour la protection des ancrages, vis d'acier galvanisé et écrous autobloquants, de 81x67x132 cm, avec zone d sécurité de 6 m²; pour la réalisation d'exercices d'amélioration de la flexibilité et de la coordination générale du corps et du renforcement de la musculature lombaire, dorsale et des hanches chez les séniors. (matériau) | 1.000 | 531103.58 | 531103.58 |
| op00tal010 |  | Perceuse. | 1.000 | 0.00 | 0.00 |
| op00ato010 |  | Tournevis. | 1.000 | 0.00 | 0.00 |
| mo041 | h | Compagnon professionnel III/CP2 VRD espaces publics. (main-d'œuvre) | 1.983 | 1654.86 | 3281.59 |
| mo087 | h | Ouvrier professionnel II/OP VRD espaces publics. (main-d'œuvre) | 1.983 | 972.98 | 1929.42 |
| % | % | Frais de chantier des unités d'ouvrage | 2 % | 556717.55 | 11134.35 |
|  |  | Coûts directs |  |  | 567851.90 |
