# Équipement parcours santé séniors, type marcheur suspendu

- Propriété du fichier: CYPE INGENIEROS, S.A.
- Format: FIEBDC-3/2002
- Zone géographique: Sénégal
- Devise: XOF
- Coûts indirects: 3.00 %
- Frais généraux: 13.00 %
- Bénéfice: 6.00 %
- TVA: 18.00 %

## M Mobilier urbain

### MB Parcours santé

#### MBM Pour les adultes

**MBM030** U Équipement parcours santé séniors, type marcheur suspendu.
Équipement parcours santé, type marcheur suspendu, pour un utilisateur, de tube en acier galvanisé peint avec de la peinture au polyester, de 115x74x133 cm. Mise en place: avec des chevilles chimiques, sur une base de béton.
Inclut: Implantation. Excavation. Bétonnage de la base d'appui. Fixation de l'équipement parcours santé.
Critère pour le métré: Nombre d'unités prévues, selon documentation graphique du Projet.
Critère pour le mémoire: On mesurera le nombre d'unités réellement exécutées selon les spécifications du Projet.

| Code | U | Désignation | Quantité | Prix | Montant |
|---|---|---|---|---|---|
| mt10hmf040qaeg | m³ | Béton non armé prêt à l'emploi BCN: CPJ-CEM II/A 32,5 - P - B 20 - 15/25 - E: 1 - NA - P 18-305. (matériau) | 0.113 | 67974.60 | 7681.13 |
| mt50spl105b | U | Fixation composée d'une cheville chimique, d'une rondelle et d'une vis en acier. (matériau) | 4.000 | 5100.74 | 20402.96 |
| mt52jbs090a | U | Équipement parcours santé, type marcheur suspendu, pour un utilisateur, constitué de poteau de tube en acier galvanisé peint avec de la peinture au polyester, structure support tubulaire, repose-pieds en polyéthylène, mouvement amorti par un double système d'élastomères et vis d'acier inoxydable, de 115x74x133 cm, avec zone d sécurité de 14 m²; pour la réalisation d'exercices cardiovasculaires du bas du corps. Selon NF EN 16630. (matériau) | 1.000 | 1292806.75 | 1292806.75 |
| op00tal010 |  | Perceuse. | 1.000 | 0.00 | 0.00 |
| op00ato010 |  | Tournevis. | 1.000 | 0.00 | 0.00 |
| mo041 | h | Compagnon professionnel III/CP2 VRD espaces publics. (main-d'œuvre) | 2.247 | 1654.86 | 3718.47 |
| mo087 | h | Ouvrier professionnel II/OP VRD espaces publics. (main-d'œuvre) | 2.247 | 972.98 | 2186.29 |
| % | % | Frais de chantier des unités d'ouvrage | 2 % | 1326795.60 | 26535.91 |
|  |  | Coûts directs |  |  | 1353331.51 |
