# Conteneur à chargement vertical, en polyéthylène

- Propriété du fichier: CYPE INGENIEROS, S.A.
- Format: FIEBDC-3/2002
- Zone géographique: Sénégal
- Devise: XOF
- Coûts indirects: 3.00 %
- Frais généraux: 13.00 %
- Bénéfice: 6.00 %
- TVA: 18.00 %

## M Mobilier urbain

### MO Mobilier de propreté

#### MOC Conteneurs

**MOC020** U Conteneur à chargement vertical, en polyéthylène.
Conteneur type igloo à chargement vertical en polyéthylène haute densité pour ramassage sélectif de verre, de 2500 l de capacité et 670 kg de charge maximale, à base circulaire de 1580 mm de diamètre et 1700 mm de hauteur, couleur verte, pourvu d'une porte de décharge pour vidage sur camion, crochet métallique pour élévation et bouches de charge avec renfort extérieur pour éviter l'entrée d'eau.
Inclut: Décharge sur chantier. Montage.
Critère pour le métré: Nombre d'unités prévues, selon documentation graphique du Projet.
Critère pour le mémoire: On mesurera le nombre d'unités réellement exécutées selon les spécifications du Projet.

| Code | U | Désignation | Quantité | Prix | Montant |
|---|---|---|---|---|---|
| mt52muc020aa | U | Conteneur type igloo à chargement vertical en polyéthylène haute densité pour ramassage sélectif de verre, de 2500 l de capacité et 670 kg de charge maximale, à base circulaire de 1580 mm de diamètre et 1700 mm de hauteur, couleur verte, résistant aux rayons ultraviolets, aux intempéries, aux solutions acides et aux alcalins, aux champignons et aux bactéries et aux détergents, pourvu d'une porte de décharge pour vidage sur camion, crochet métallique pour élévation et bouches de charge avec renfort extérieur pour éviter l'entrée d'eau. (matériau) | 1.000 | 578663.45 | 578663.45 |
| mq04cag010a | h | Camion grue jusqu'à 6 t de charge maximale. (matériel) | 0.220 | 27043.62 | 5949.60 |
| mo087 | h | Ouvrier professionnel II/OP VRD espaces publics. (main-d'œuvre) | 0.264 | 990.05 | 261.37 |
| % | % | Frais de chantier des unités d'ouvrage | 2 % | 584874.42 | 11697.49 |
|  |  | Coûts directs |  |  | 596571.91 |
