# Poubelle de plage, en polyéthylène

- Propriété du fichier: CYPE INGENIEROS, S.A.
- Format: FIEBDC-3/2002
- Zone géographique: Sénégal
- Devise: XOF
- Coûts indirects: 3.00 %
- Frais généraux: 13.00 %
- Bénéfice: 6.00 %
- TVA: 18.00 %

## M Mobilier urbain

### MP Mobilier de plage

#### MPP Poubelles

**MPP010** U Poubelle de plage, en polyéthylène.
Poubelle de plage, de 92 cm de hauteur, à corps conique et couvercle rond avec trou central, en polyéthylène de couleur bleue, placée au sol, fixée à une surface support (non comprise dans ce prix). Comprend l'implantation, éléments d'ancrage et la suppression et le nettoyage du matériau excédant Inclut: Implantation. Montage de la poubelle. Suppression et nettoyage du matériau excédant.
Critère pour le métré: Nombre d'unités prévues, selon documentation graphique du Projet.
Critère pour le mémoire: On mesurera le nombre d'unités réellement exécutées selon les spécifications du Projet.

| Code | U | Désignation | Quantité | Prix | Montant |
|---|---|---|---|---|---|
| mt52psc060m | U | Poubelle de plage, pour placer au sol, de 92 cm de hauteur et capacité 165 litres, à corps conique et couvercle rond avec trou central, en polyéthylène de couleur bleue, boulons d'ancrage. (matériau) | 1.000 | 248794.00 | 248794.00 |
| mt09reh330 | kg | Mortier de résine époxy avec sable de silice, à durcissement rapide, pour remplissage des ancrages. (matériau) | 0.200 | 3726.10 | 745.22 |
| mo041 | h | Compagnon professionnel III/CP2 VRD espaces publics. (main-d'œuvre) | 0.370 | 1683.89 | 623.04 |
| mo087 | h | Ouvrier professionnel II/OP VRD espaces publics. (main-d'œuvre) | 0.370 | 990.05 | 366.32 |
| % | % | Frais de chantier des unités d'ouvrage | 2 % | 250528.58 | 5010.57 |
|  |  | Coûts directs |  |  | 255539.15 |
