# Marquage et signalisation de pistes sportives, avec peinture plastique

- Propriété du fichier: CYPE INGENIEROS, S.A.
- Format: FIEBDC-3/2002
- Zone géographique: Sénégal
- Devise: XOF
- Coûts indirects: 3.00 %
- Frais généraux: 13.00 %
- Bénéfice: 6.00 %
- TVA: 18.00 %

## M Mobilier urbain

### MQ Équipements sportifs

#### MQM Revêtements

**MQM050** U Marquage et signalisation de pistes sportives, avec peinture plastique.
Application manuelle de deux couches de peinture plastique antidérapante, couleur blanche, finition satiné, texture lisse, la première couche diluée avec 20% d'eau et la suivante diluée avec 5% d'eau ou non diluée; pour marquage et signalisation de terrain de tennis, avec lignes de 5 cm de largeur, continues ou discontinues, selon les normes fédératives.
Inclut: Préparation de la surface. Réalisation du marquage.
Critère pour le métré: Nombre d'unités prévues, selon documentation graphique du Projet.
Critère pour le mémoire: On mesurera le nombre d'unités réellement exécutées selon les spécifications du Projet.

| Code | U | Désignation | Quantité | Prix | Montant |
|---|---|---|---|---|---|
| mt27pii060x | l | Peinture plastique, à base de résines acryliques, couleur blanche, finition satinée, texture lisse, antidérapante; à appliquer à la brosse, au rouleau ou au pistolet. (matériau) | 1.810 | 10761.03 | 19477.46 |
| mt27wav020b | m | Ruban adhésif de masquage, de 50 mm de largeur. (matériau) | 347.600 | 178.74 | 62130.02 |
| mo038 | h | Compagnon professionnel III/CP2 peintre. (main-d'œuvre) | 12.530 | 1683.89 | 21099.14 |
| mo076 | h | Ouvrier professionnel II/OP peintre. (main-d'œuvre) | 12.530 | 990.05 | 12405.33 |
| % | % | Frais de chantier des unités d'ouvrage | 2 % | 115111.95 | 2302.24 |
|  |  | Coûts directs |  |  | 117414.19 |
