# Clôture provisoire d'un terrain avec un treillis soudé

- Propriété du fichier: CYPE INGENIEROS, S.A.
- Format: FIEBDC-3/2002
- Zone géographique: Sénégal
- Devise: XOF
- Coûts indirects: 3.00 %
- Frais généraux: 13.00 %
- Bénéfice: 6.00 %
- TVA: 18.00 %

## S Sécurité et santé

### SC Équipements de protection collective

#### SCR Clôture provisoire de parcelle

**SCR010** m Clôture provisoire d'un terrain avec un treillis soudé.
Clôture provisoire d'un terrain, de 2,2 m de hauteur, composé de treillis soudé 100x100 mm et Ø 4,0-4,0 mm, en acier Fe E 500, fixé avec pointes plates en acier à rondins de bois, de 10 à 12 cm de diamètre et 3,2 m de longueur, enfoncés dans le terrain tous les 2,5 m, amortissables en 5 utilisations.
Critère pour le métré: Longueur mesurée selon Plan général de coordination en matière de sécurité et de protection de la santé.
Critère pour le mémoire: La longueur mesurée sera celle réellement montée selon spécifications d'Étude ou d'Étude Basique de Sécurité et Santé.

| Code | U | Désignation | Quantité | Prix | Montant |
|---|---|---|---|---|---|
| mt07ame100bca | m² | Treillis soudé 100x100 mm, fils porteurs de 4 mm de diamètre et fils de répartition de 4 mm de diamètre, en acier Fe E 500. (matériau) | 2.300 | 1523.71 | 3504.53 |
| mt50spv030a | m | Rondin de bois, de 10 à 12 cm de diamètre. (matériau) | 0.371 | 4044.52 | 1500.52 |
| mt50sph020 | kg | Pointes plates en acier de 20x100 mm. (matériau) | 0.008 | 1081.98 | 8.66 |
| mo119 | h | Compagnon professionnel III/CP2 Sécurité et Santé. (main-d'œuvre) | 0.132 | 1654.86 | 218.44 |
| mo120 | h | Ouvrier Sécurité et Santé. (main-d'œuvre) | 0.132 | 935.45 | 123.48 |
| % | % | Frais de chantier des unités d'ouvrage | 2 % | 5355.63 | 107.11 |
|  |  | Coûts directs |  |  | 5462.74 |
