# Collecteur enterré en béton massif

- Propriété du fichier: CYPE INGENIEROS, S.A.
- Format: FIEBDC-3/2002
- Zone géographique: Sénégal
- Devise: XOF
- Coûts indirects: 3.00 %
- Frais généraux: 13.00 %
- Bénéfice: 6.00 %
- TVA: 18.00 %

## X Réseaux divers

### XA Évacuation de l'eau

#### XAC Collecteurs

**XAC010** m Collecteur enterré en béton massif.
Collecteur enterré, pour conduites exposées à l'attaque des sulfates ou à l'eau de mer, avec renfort sous chaussée, constitué de tube en béton massif, fabriqué par compression radiale, avec ciment SR (résistant aux sulfates), classe N (Normale), charge de rupture 90 kN/m², de 400 mm de diamètre nominal (intérieur), assemblage par emboîtement avec joint élastique, avec une pente minimale de 2,00%, pour conduite d'assainissement sans pression, placé sur un dallage en béton massif BCN: CPJ-CEM II/A 32,5 ES - TP - B 35 - 15/25 - E: 5b - NA - P 18-305 de 10 cm d'épaisseur, remplissage latéral et supérieur jusqu'à 30 cm au-dessus de la génératrice supérieure avec le même type de béton, dûment vibré et compacté. Comprend, les joints en caoutchouc, le lubrifiant pour montage, les accessoires et les pièces spéciales.
Critère d'évaluation économique: Le prix comprend les équipements, la machinerie et les matériels nécessaires pour le déplacement et la disposition des éléments sur chantier, mais il ne comprend ni l'excavation ni le remblai proprement dit.
Inclut: Implantation du parcours du collecteur. Présentation à sec des tubes. Coulage et compactage du béton pour la réalisation du dallage. Exécution des niches dans la base d'appui pour hébergement des collerettes. Descente et mise en place des tubes dans le fond de la tranchée. Montage, connexion et contrôle de son bon fonctionnement. Exécution du remblai enveloppe.
Critère pour le métré: Longueur mesurée en projection horizontale, entre entre les faces intérieures des coffrets ou des autres éléments de liaison, selon documentation graphique du Projet.
Critère pour le mémoire: On mesurera, en projection horizontale, la longueur réellement exécutée selon les spécifications du Projet, entre les faces intérieures des coffres ou des autres éléments de liaison, y compris les tronçons occupés par des pièces spéciales.

| Code | U | Désignation | Quantité | Prix | Montant |
|---|---|---|---|---|---|
| mt46thb010d | m | Tube en béton massif, fabriqué par compression radiale, avec ciment SR (résistant aux sulfates), classe N (Normale), charge de rupture 90 kN/m², de 400 mm de diamètre nominal (intérieur), assemblage par emboîtement avec joint élastique, en tronçons de 530 mm de diamètre extérieur, 65 mm d'épaisseur, 2400 mm de longueur utile, 2500 mm de longueur totale, collerette de 660 mm de diamètre extérieur et 600 kg de poids, avec joint en caoutchouc EPDM, de glissement et compression, type harpon, selon NF EN 1916. (matériau) | 1.050 | 14397.30 | 15117.17 |
| mt46thb110a | kg | Lubrifiant pour assemblage avec joint élastique, dans un collecteur enterré d'assainissement sans pression. (matériau) | 0.017 | 2516.20 | 42.78 |
| mt10hmf040tjnf | m³ | Béton non armé prêt à l'emploi BCN: CPJ-CEM II/A 32,5 ES - TP - B 35 - 15/25 - E: 5b - NA - P 18-305. (matériau) | 0.514 | 99403.36 | 51093.33 |
| mq04cag010b | h | Camion grue jusqu'à 10 t de charge maximale. (matériel) | 0.147 | 30499.88 | 4483.48 |
| mq01ret020b | h | Rétro chargeuse sur pneus, de 70 kW. (matériel) | 0.070 | 19890.28 | 1392.32 |
| au00auh040 |  | Vibreur de béton, électrique. | 1.000 | 0.00 | 0.00 |
| mo041 | h | Compagnon professionnel III/CP2 VRD espaces publics. (main-d'œuvre) | 0.410 | 1654.86 | 678.49 |
| % | % | Frais de chantier des unités d'ouvrage | 2 % | 72807.57 | 1456.15 |
|  |  | Coûts directs |  |  | 74263.72 |
