# Caniveau préfabriqué

- Propriété du fichier: CYPE INGENIEROS, S.A.
- Format: FIEBDC-3/2002
- Zone géographique: Sénégal
- Devise: XOF
- Coûts indirects: 3.00 %
- Frais généraux: 13.00 %
- Bénéfice: 6.00 %
- TVA: 18.00 %

## X Réseaux divers

### XA Évacuation de l'eau

#### XAN Caniveaux

**XAN050** m Caniveau préfabriqué.
Formation d'un caniveau constitué de pièces préfabriquées en béton de section trapézoïdale, de 30/20x22x100 cm, unies par joint emboîtée, placées sur un dallage en béton massif BCN: CPJ-CEM II/A 32,5 - P - B 20 - 15/25 - E: 1 - NA - P 18-305 de 15 cm d'épaisseur, posées avec du mortier de ciment, confectionné sur chantier, dosage 1:6. Comprend la préparation de la surface d'appui du béton et la jonction des pièces avec du lait de ciment. Ne comprend pas la préparation de la couche de base existante.
Inclut: Préparation et nettoyage de la surface support. Réalisation du dallage. Implantation et tracé du caniveau. Montage des pièces préfabriquées. Scellement des joints aux unions entre pièces.
Critère pour le métré: Longueur mesurée en projection horizontale, selon documentation graphique du Projet.
Critère pour le mémoire: On mesurera, en projection horizontale, la longueur réellement exécutée selon les spécifications du Projet.

| Code | U | Désignation | Quantité | Prix | Montant |
|---|---|---|---|---|---|
| mt10hmf040qaeg | m³ | Béton non armé prêt à l'emploi BCN: CPJ-CEM II/A 32,5 - P - B 20 - 15/25 - E: 1 - NA - P 18-305. (matériau) | 0.045 | 67974.60 | 3058.86 |
| mt11cun010a | U | Caniveau préfabriqué en béton de section trapézoïdale, pour la récupération des eaux, de 30/20x22x100 cm, avec jonction par emboîtement. (matériau) | 1.000 | 12970.11 | 12970.11 |
| mt08aaa010a | m³ | Eau. (matériau) | 0.006 | 1112.81 | 6.68 |
| mt01arg005a | t | Sable de carrière, pour mortier confectionné sur le chantier. (matériau) | 0.008 | 11894.04 | 95.15 |
| mt08cem000a | kg | Ciment gris en sacs. (matériau) | 1.250 | 80.86 | 101.08 |
| mt09lec020a | m³ | Lait de ciment CEM II/B-P 32,5 N 1/2. (matériau) | 0.001 | 96962.42 | 96.96 |
| mq02rod010d | h | Plaque vibrante à guidage manuel, de 300 kg, largeur de travail 70 cm, réversible. (matériel) | 0.088 | 3480.25 | 306.26 |
| mq01exc010a | h | Pelleteuse à chenilles, de 85 kW. (matériel) | 0.055 | 26687.39 | 1467.81 |
| mq04cag010a | h | Camion grue jusqu'à 6 t de charge maximale. (matériel) | 0.011 | 26932.48 | 296.26 |
| mq06hor010 | h | Bétonnière électrique avec une capacité de gâchage de 160 l. (matériel) | 0.006 | 1677.69 | 10.07 |
| au00auh020 |  | Rigole pour le coulage du béton. | 1.000 | 0.00 | 0.00 |
| au00auh040 |  | Vibreur de béton, électrique. | 1.000 | 0.00 | 0.00 |
| mo041 | h | Compagnon professionnel III/CP2 VRD espaces publics. (main-d'œuvre) | 0.254 | 1654.86 | 420.33 |
| mo087 | h | Ouvrier professionnel II/OP VRD espaces publics. (main-d'œuvre) | 0.307 | 972.98 | 298.70 |
| % | % | Frais de chantier des unités d'ouvrage | 2 % | 19128.27 | 382.57 |
|  |  | Coûts directs |  |  | 19510.84 |
