# Capteurs et stations météorologiques

- Propriété du fichier: CYPE INGENIEROS, S.A.
- Format: FIEBDC-3/2002
- Zone géographique: Sénégal
- Devise: XOF
- Coûts indirects: 3.00 %
- Frais généraux: 13.00 %
- Bénéfice: 6.00 %
- TVA: 18.00 %

## X Réseaux divers

### XD Distribution d'eau

#### XDA Arrosage

**XDA100** U Capteurs et stations météorologiques.
Capteur de débit et boîte de programmation, pour la déconnexion des électrovannes dans des systèmes d'arrosage automatique lorsque se produit un excès de débit, interrupteur d'intensité nominale 2 A et 24 V de courant alternatif. Comprend les accessoires de montage et de connexion avec le programmateur. Totalement monté et connecté.
Inclut: Connexion avec la tuyauterie secondaire. Connexion électrique. Ajustement de fonctionnement.
Critère pour le métré: Nombre d'unités prévues, selon documentation graphique du Projet.
Critère pour le mémoire: On mesurera le nombre d'unités réellement exécutées selon les spécifications du Projet.

| Code | U | Désignation | Quantité | Prix | Montant |
|---|---|---|---|---|---|
| mt48hun460a | U | Capteur de débit et boîte de programmation, pour la déconnexion des électrovannes dans des systèmes d'arrosage automatique lorsque se produit un excès de débit, interrupteur d'intensité nominale 2 A et 24 V de courant alternatif. (matériau) | 1.000 | 152309.55 | 152309.55 |
| mt48hun465a | U | Té en PVC avec réduction à 90° avec filet, pour tuyauterie de 1". (matériau) | 1.000 | 28321.35 | 28321.35 |
| mo003 | h | Compagnon professionnel III/CP2 électricien. (main-d'œuvre) | 0.198 | 1700.48 | 336.70 |
| mo102 | h | Ouvrier professionnel II/OP électricien. (main-d'œuvre) | 0.198 | 971.13 | 192.28 |
| % | % | Frais de chantier des unités d'ouvrage | 2 % | 181159.88 | 3623.20 |
|  |  | Coûts directs |  |  | 184783.08 |
